# Kreissporthalle Buchen Bel.-Sibe
Angebotsaufforderung (GAEB 90, DA83)
DV-Nummer: LRA-NOK
Währung: EUR
Auftraggeber: Landratsamt Neckar-Odenwald-Kreis, Neckarelzer Straße 7, 748

## Elektroarbeiten
Datum: 05.04.26

*Hinweis*
LEISTUNGSVERZEICHNIS

Bauleistungen: Nieder- und Mittelspannungsanlagen mit
  Nennspannungen bis 36 kV, DIN 18382

Auftraggeber: Landratsamt
 Neckar-Odenwald-Kreis
 Renzstrasse 10
 74821 Mosbach

Projektadresse: Kreissporthalle Buchen
 Henry-Dunant-Straße 4
 74722 Buchen

*Hinweis*
Das Landratsamt Neckar-Odenwald-Kreis plant die
energetische und sicherheitstechnische Modernisierung
der Beleuchtungsanlagen in der Kreissporthalle in
Buchen.
Ziel der Baumaßnahme ist die nachhaltige Reduzierung
des Energieverbrauchs, die Verbesserung der
Lichtqualität sowie die Erneuerung der
sicherheitstechnischen Infrastruktur gemäß aktueller
Normen und
Vorgaben.

Die Arbeiten sind zeitlich eng mit dem Schul- und
Hallenbetrieb abgestimmt. Der Großteil der Maßnahmen
muss innerhalb der Sommerferien 2026 durchgeführt
werden, um Beeinträchtigungen des laufenden Betriebs
zu vermeiden. Eine termingerechte Fertigstellung ist
zwingend erforderlich.

*Hinweis*
Im Rahmen dieser Ausschreibung werden die
Beleuchtungstechnik sowie die sicherheitstechnische
Beleuchtungsanlage der Kreissporthalle in Buchen
umfassend erneuert. Die bestehenden T8-Leuchten und
Leuchten mit Röhrentechnik werden demontiert und durch
moderne, energieeffiziente LED-Leuchten ersetzt.
Dies betrifft die Sporthalle selbst sowie sämtliche
Neben- und Allgemeinbereiche wie Technikräume, Flure,
Umkleiden und weitere funktionale Räume.

Parallel hierzu wird die veraltete KNX-Bustechnik
vollständig erneuert. Die vorhandenen
KNX-Bestandskomponenten in den Elektroverteilern
werden ausgebaut und durch neue KNX-Module ersetzt.
Die fünf vorhandenen Bedien-Tableaus werden demontiert
und gegen neue KNX-fähige Tableaus mit
Tastenbedienung ersetzt.

Ein weiterer wesentlicher Bestandteil der Maßnahme ist
die Erneuerung der Sicherheitsbeleuchtungsanlage.
Die bestehende Zentrale wird erneuert und räumlich
verlegt. Hierfür wird bauseitig ein Elektroraum gemäß
EltBauV neu errichtet. Die Bestandsleuchten werden
demontiert, neue Sicherheitsleuchten werden montiert.
Die Störmeldung wird auf ein Störmelde-, und
Anzeigetableau aufgeschaltet.

*Hinweis*
2. Zeitlicher Ablauf und besondere Anforderungen

Sommerferien 2026 (30.07.2026  04.09.2026):
In diesem Zeitraum müssen sämtliche wesentliche
Arbeiten ausgeführt werden, insbesondere:

Erneuerung der Hauptbeleuchtung in der Sporthalle und
allen relevanten Bereichen.

Komplette Erneuerung der KNX-Technik.

Installation der neuen Sicherheitsbeleuchtungszentrale
erfolgt vorab ab dem 20.07.2026.

KW 37 (letzte Ferienwoche):
Abschlussarbeiten, Inbetriebnahmen der KNX-Anlage und
Sicherheitsbeleuchtung sowie bauseitige
Baureinigung.

Nach den Sommerferien:
Die volle Funktion der Allgemein- und
Sicherheitsbeleuchtung muss gewährleistet sein, da der
Schulbetrieb
wieder aufgenommen wird.

Herbstferien 2026 (KW 44):
Restarbeiten in nachrangigen Nebenräumen (z. B.
Haustechnikräume, Lagerbereiche) sind zulässig.

*Hinweis*
3. Leistungsumfang im Überblick

Beleuchtung

- Demontage der bestehenden Leuchten

- Lieferung und Montage neuer LED-Leuchten

- Durchführung der Arbeiten in Sporthalle,
Technikräumen, Fluren, Umkleiden und weiteren Bereichen

KNX-Bustechnik

- Ausbau der kompletten KNX-Technik im Bestand aus den
Elektroverteilern

- Nachrüstung neuer KNX-Geräte in den Elektroverteilern

- Austausch von fünf bestehenden Bedien-Tableaus gegen
neue KNX-Bedientableaus

- Parametrierung der Bestandstechnik und der neu
eingebauten KNX-Technik und Leuchten

Sicherheitsbeleuchtung

- Demontage der alten Sicherheitsleuchten

- Montage neuer Sicherheitsleuchten

- Demontage der vorhandenen Zentralbatterieanlage

- Erneuerung der Zentralbatterieanlage

Der Aufbau der neuen Anlage erfolgt ab dem 20.07.2026.

Für die neue Sicherheitsbeleuchtungsanlage wird ein
elektrischer Betriebsraum bauseitig errichtet.

### Titel 01 Demontagearbeiten

**01.10 Demontage Sicherheitsbeleuchtungszentrale**
Demontage Sicherheitsbeleuchtungszentrale
Steuerschrank 1

Stahlblechschrank

- Breite  750mm

- Höhe  1600mm

- Tiefe  600mm

1 Stück  Zuleitung NYM 5x16mm² (12 Meter inkl.
Abklemmen
am Bestandsverteiler)
20 Leitungen bis NYM 5x1,5mm²

vollbestückt mit Steuer-, und Ladeteil.

Der Weg nach außen beträgt ca. 35 Meter und ist
ebenerdig.
Menge: 1,000 St

*Hinweis*
Die Batterien haben einen Bleianteil, ggf. erbringt dem
Auftragnehmer die Entsorgung einen monetären Vorteil.
Dieser kann bei der Demontage nach Sichtweise des
Ausschreibenden bei der Kalkulation gegengerechnet
werden.

**01.20 Batterieschrank**
Demontage und Entsorgung Batterieschrank

Stahlblechschrank

- Breite  800mm

- Höhe  1600mm

- Tiefe  500mm

inklusive Batterien 18 Stück
Fabrikat: Marathon
Typ: XL 12V 50

und Innenverdrahtung und Verbindungsverkabelungen zu
den
Steuerschränken circa 4 Meter a. P. verlegt.
Der Weg nach außen beträgt ca. 35 Meter und ist
ebenerdig.
Menge: 1,000 St

**01.30 Demontage von Sicherheitsleuchten**
Demontage von Sicherheitsleuchte, Piktogrammleuchte
Decken- Wandausführung. Die Leuchten sind nach Wahl des
Auftraggebers dem Auftraggeber zu übergeben oder nach
Wahl
zu entsorgen. Montaghöhe als Mischkalkulation zwischen
3,5-9,0Metern.
Menge: 48,000 St

**01.40 Demontage Leuchte**
Demontage und Entsorgung Leuchte inklusive
Leuchtmittel.

als Mischkalkukation Leuchte rund bis 500mm
Langfeldleuchte 1x58Watt, 1600mm
Menge: 134,000 St

**01.50 Demontage Leuchte 1600mm**
Demontage und Entsorgung ballwurfsichere Leuchte
inklusive
Leuchtmittel.

Abmessungen circa:
Länge: 1600mm
Breite:  450mm
Höhe:  150mm

Material: Stahlblech

Röhren: 3 Stück 58-80Watt

Montagehöhe circa 7,5 Meter
Menge: 90,000 St

**01.60 Demontage Leuchtentragschiene**
Demontage und Entsorgung von Leuchtentragschiene
bestehend aus zwei Längsprofilen aus Stahl.
Breite circa 60x60mm.

Inklusive Y-Aufhängung, Seil und Kette, circa 400mm
lang.

Montagehöhe circa 7,5 Meter
Menge: 164,000 m

*Hinweis*
Ca. 50 % der zu demontierenden Leitungen sind gehäuft
in
Kabelkanälen bzw. innerhalb der Zwischendecken verlegt.
Sicherstellung der Beschädigungsfreiheit angrenzender
intakter
Leitungen und Installationen ist zu gewährleisten.
Temporäre Öffnungen von Kabelkanälen und
Deckeninstallationen sind nach Abschluss der Arbeiten
wieder
ordnungsgemäß zu verschließen.
Nicht mehr benötigte Befestigungsmaterialien (Klemmen,
Halter, Restteile) sind ebenfalls zu entfernen.

**01.70 Kabel/Ltg. bis 5x2,5mm2 demont., trennen, sortieren, laden**
Kabel/Leitung bis 5 x 2,5 mm², demontieren in
gemischter
Verlegeart:
20% Zwischendecke
60% Rinne/Kanal
5% Bügelschelle
15% Rohr
trennen, nach Werkstoffen sortieren und fachgerecht
entsorgen.

Circa 65% sind in einer Höhe über 3,5 Metern, bis 10
Metern im
Bestand verlegt.
Das ausgeschriebene Fahrgerüst kann für die Demontage
der
Leitungen genutzt werden.

Die Position ist als Mischkalkulation zu kalkulieren.
Menge: 1450,000 m

**01.80 Kabel/Leitung EDV demont., trennen, sortieren, laden**
Kabel/Leitung EDV Schwachstrom J-Y(ST)Y bis 4x2x0,8mm
demontieren, trennen, nach Werkstoffen sortieren und
fachgerecht entsorgen.
Demontagehöhe bis 9 Meter.

Verlegeart:
20% Zwischendecke
60% Rinne/Kanal
5% Bügelschelle
15% Rohr
trennen, nach Werkstoffen sortieren und fachgerecht
entsorgen.
Menge: 1100,000 m

**01.90 Kanaldeckel öffnen, lagern, wieder montieren**
Kanaldeckel bis zu einer Größe von 200mm Breite öffnen,
lagern, wieder montieren.

Montagehöhe bis 10 Meter
Menge: 144,000 m

### Titel 02 Kabel und Leitungen (Starkstrom)

**02.10 Installationsltg NYM-J 3x1,5 vorh.Kabelrinne/Kanal**
STLB-Bau 2025-10 053
Installationsleitung DIN VDE 0250-204 (VDE 0250-204)
NYM-J
3 x 1,5, Cu-Zahl 43, auf vorh. Kabelrinnen oder in
offene
Kanäle.
Menge: 125,000 m

**02.20 Installationsltg NYM-J 3x1,5 vorh.Rohr/Unterflurkanal**
STLB-Bau 2025-10 053
Installationsleitung DIN VDE 0250-204 (VDE 0250-204)
NYM-J
3 x 1,5, Cu-Zahl 43, in vorh. Rohre/Unterflurkanäle.
Menge: 92,000 m

**02.30 Installationsltg NYM-J 3x1,5 oberhalb Zwischendecke**
STLB-Bau 2025-10 053
Installationsleitung DIN VDE 0250-204 (VDE 0250-204)
NYM-J
3 x 1,5, Cu-Zahl 43, oberhalb Zwischendecke, mit
Befestigung
gemäß bauaufsichtlicher Zulassung.
Menge: 185,000 m

**02.40 Installationsltg NYM-J 5x1,5 vorh.Kabelrinne/Kanal**
STLB-Bau 2025-10 053
Installationsleitung DIN VDE 0250-204 (VDE 0250-204)
NYM-J
5 x 1,5, Cu-Zahl 72, auf vorh. Kabelrinnen oder in
offene
Kanäle.
Menge: 56,000 m

**02.50 Installationsltg NYM-J 5x1,5 vorh.Rohr/Unterflurkanal**
STLB-Bau 2025-10 053
Installationsleitung DIN VDE 0250-204 (VDE 0250-204)
NYM-J
5 x 1,5, Cu-Zahl 72, in vorh. Rohre/Unterflurkanäle.
Menge: 45,000 m

**02.60 Installationsltg NYM-J 5x1,5 oberhalb Zwischendecke**
STLB-Bau 2025-10 053
Installationsleitung DIN VDE 0250-204 (VDE 0250-204)
NYM-J
5 x 1,5, Cu-Zahl 72, oberhalb Zwischendecke, mit
Befestigung
gemäß bauaufsichtlicher Zulassung.
Menge: 62,000 m

**02.70 Installationsltg NYM-J 3x2,5 vorh.Kabelrinne/Kanal**
STLB-Bau 2025-10 053
Installationsleitung DIN VDE 0250-204 (VDE 0250-204)
NYM-J
3 x 2,5, Cu-Zahl 72, auf vorh. Kabelrinnen oder in
offene
Kanäle.
Menge: 197,000 m

**02.80 Installationsltg NYM-J 3x2,5 vorh.Rohr/Unterflurkanal**
STLB-Bau 2025-10 053
Installationsleitung DIN VDE 0250-204 (VDE 0250-204)
NYM-J
3 x 2,5, Cu-Zahl 72, in vorh. Rohre/Unterflurkanäle.
Menge: 145,000 m

**02.90 Installationsltg NYM-J 3x2,5 oberhalb Zwischendecke**
STLB-Bau 2025-10 053
Installationsleitung DIN VDE 0250-204 (VDE 0250-204)
NYM-J
3 x 2,5, Cu-Zahl 72, oberhalb Zwischendecke, mit
Befestigung
gemäß bauaufsichtlicher Zulassung.
Menge: 355,000 m

**02.100 Installationsltg NYM-J 3x2,5 vorh.Kabelrinne/Kanal**
STLB-Bau 2025-10 053
Installationsleitung DIN VDE 0250-204 (VDE 0250-204)
NYM-J
3 x 2,5, Cu-Zahl 72, auf vorh. Kabelrinnen oder in
offene
Kanäle, Arbeitshöhe des Montageortes über 7,5 bis 9,5
m über
der Standfläche des hierfür erforderlichen Gerüstes,
Gerüst wird
beigestellt/ist vorh..
Menge: 285,000 m

**02.110 Installationsltg NYM-J 3x2,5 vorh.Rohr/Unterflurkanal**
STLB-Bau 2025-10 053
Installationsleitung DIN VDE 0250-204 (VDE 0250-204)
NYM-J
3 x 2,5, Cu-Zahl 72, in vorh. Rohre/Unterflurkanäle,
Arbeitshöhe
des Montageortes über 7,5 bis 9,5 m über der
Standfläche des
hierfür erforderlichen Gerüstes, Gerüst wird
beigestellt/ist vorh..
Menge: 245,000 m

**02.120 Installationsltg NYM-J 5x2,5 vorh.Kabelrinne/Kanal**
STLB-Bau 2025-10 053
Installationsleitung DIN VDE 0250-204 (VDE 0250-204)
NYM-J
5 x 2,5, Cu-Zahl 120, auf vorh. Kabelrinnen oder in
offene
Kanäle.
Menge: 1050,000 m

**02.130 Installationsltg NYM-J 5x2,5 vorh.Rohr/Unterflurkanal**
STLB-Bau 2025-10 053
Installationsleitung DIN VDE 0250-204 (VDE 0250-204)
NYM-J
5 x 2,5, Cu-Zahl 120, in vorh. Rohre/Unterflurkanäle.
Menge: 55,000 m

**02.140 Installationsltg NYM-J 5x2,5 oberhalb Zwischendecke**
STLB-Bau 2025-10 053
Installationsleitung DIN VDE 0250-204 (VDE 0250-204)
NYM-J
5 x 2,5, Cu-Zahl 120, oberhalb Zwischendecke, mit
Befestigung
gemäß bauaufsichtlicher Zulassung.
Menge: 120,000 m

**02.150 Installationsltg NYM-J 5x2,5 Bügelschellen**
STLB-Bau 2025-10 053
Installationsleitung DIN VDE 0250-204 (VDE 0250-204)
NYM-J
5 x 2,5, Cu-Zahl 120, mit Bügelschellen auf vorh.
Ankerschienen oder Kabelleiter.
Menge: 15,000 m

**02.160 Installationsltg NYM-J 5x10 vorh.Kabelrinne/Kanal**
STLB-Bau 2025-10 053
Installationsleitung DIN VDE 0250-204 (VDE 0250-204)
NYM-J
5 x 10, Cu-Zahl 480, auf vorh. Kabelrinnen oder in
offene
Kanäle.
Menge: 18,000 m

**02.170 Installationsltg NYM-J 5x10 oberhalb Zwischendecke**
STLB-Bau 2025-10 053
Installationsleitung DIN VDE 0250-204 (VDE 0250-204)
NYM-J
5 x 10, Cu-Zahl 480, oberhalb Zwischendecke, mit
Befestigung
gemäß bauaufsichtlicher Zulassung.
Menge: 21,000 m

**02.180 Installationsltg NYM-J 5x10 Bügelschellen**
STLB-Bau 2025-10 053
Installationsleitung DIN VDE 0250-204 (VDE 0250-204)
NYM-J
5 x 10, Cu-Zahl 480, mit Bügelschellen auf vorh.
Ankerschienen
oder Kabelleiter.
Menge: 4,000 m

**02.190 Kabel NYY-J 3x2,5RE vorh.Rohr/Unterflurkanal**
STLB-Bau 2025-10 053
Kabel DIN VDE 0276-603 (VDE 0276-603) NYY-J 3 x 2,5 RE,
Cu-Zahl 72, in vorh. Rohre/Unterflurkanäle.
Menge: 8,000 m

### Titel 03 Kabel und Leitungen (Schwachstrom)

*Hinweis*

**03.10 Installationskabel symmetrisch J-Y(St)Y 2x2x0,8 Bd vorh.Kabelrinne/Kanal**
STLB-Bau 2025-10 061
Installationskabel, symmetrisch, J-Y(St)Y, 2 x 2 x 0,8
Bd, auf
vorh. Kabelrinnen oder in offene Kanäle, Arbeitshöhe
des
Montageortes bis 9,5 m über der Standfläche des hierfür
erforderlichen Gerüstes, Gerüst wird gesondert
vergütet,
Ausführung gemäß Einzelbeschreibung.
Menge: 285,000 m

**03.20 Installationskabel symmetrisch J-Y(St)Y 2x2x0,8 Bd vorh.Rohr/Unterflurkanal**
STLB-Bau 2025-10 061
Installationskabel, symmetrisch, J-Y(St)Y, 2 x 2 x 0,8
Bd, in
vorh. Rohre/Unterflurkanäle, Arbeitshöhe des
Montageortes bis
9,5 m über der Standfläche des hierfür erforderlichen
Gerüstes,
Gerüst wird gesondert vergütet, Ausführung gemäß
Einzelbeschreibung.
Menge: 115,000 m

**03.30 Installationskabel symmetrisch J-Y(St)Y 2x2x0,8 Bd oberhalb Zwischendecke**
STLB-Bau 2025-04 061
Installationskabel, symmetrisch, J-Y(St)Y, 2 x 2 x 0,8
Bd,
oberhalb von Zwischendecken mit Befestigung gemäß
bauaufsichtlicher Zulassung, Ausführung gemäß
Einzelbeschreibung,
Einzelbeschreibungs-Nr '
Leitungsfarbe grün'
.
Menge: 124,000 m

**03.40 Installationskabel symmetrisch J-Y(St)Y 2x2x0,8 Bd Bügelschellen**
STLB-Bau 2025-04 061
Installationskabel, symmetrisch, J-Y(St)Y, 2 x 2 x 0,8
Bd, mit
Bügelschellen, Ausführung gemäß Einzelbeschreibung,
Einzelbeschreibungs-Nr '
Leitungsfarbe grün'
.
Menge: 22,000 m

### Titel 04 Verlegesysteme

**04.10 Elektroinstallationsrohr Alu AD 20mm AP Abstandsschellen**
STLB-Bau 2025-10 053
Elektroinstallationsrohr DIN EN 61386 (VDE 0605), Maße
DIN
EN 60423, nicht flammenausbreitend, aus Aluminium,
Außendurchmesser 20 mm, Druckfestigkeit Klasse 3 -
mittel
(750 N) DIN EN 61386-1 (VDE 0605-1), Klasse
Schlagbeanspruchung 3 - mittel DIN EN 61386-1 (VDE
0605-1),
Verlegung offen, auf Putz, mit Abstandsschellen,
Ausführung
gemäß Einzelbeschreibung,
Einzelbeschreibungs-Nr '
mit Doppelschelle aus Metall'
.
Menge: 48,000 m

**04.20 Elektroinstallationsrohr Alu AD 20mm AP Abstandsschellen**
STLB-Bau 2025-10 053
Elektroinstallationsrohr DIN EN 61386 (VDE 0605), Maße
DIN
EN 60423, nicht flammenausbreitend, aus Aluminium,
Außendurchmesser 20 mm, Druckfestigkeit Klasse 3 -
mittel
(750 N) DIN EN 61386-1 (VDE 0605-1), Klasse
Schlagbeanspruchung 3 - mittel DIN EN 61386-1 (VDE
0605-1),
Verlegung offen, auf Putz, mit Abstandsschellen,
Arbeitshöhe
des Montageortes bis 9,5 m über der Standfläche des
hierfür
erforderlichen Gerüstes, Gerüst wird beigestellt/ist
vorh.,
Ausführung gemäß Einzelbeschreibung,
Einzelbeschreibungs-Nr '
mit Doppelschelle aus Metall'
.
Menge: 52,000 m

**04.30 Elektroinstallationsrohr Alu AD 25mm AP Abstandsschellen**
STLB-Bau 2025-10 053
Elektroinstallationsrohr DIN EN 61386 (VDE 0605), Maße
DIN
EN 60423, nicht flammenausbreitend, aus Aluminium,
Außendurchmesser 25 mm, Druckfestigkeit Klasse 3 -
mittel
(750 N) DIN EN 61386-1 (VDE 0605-1), Klasse
Schlagbeanspruchung 3 - mittel DIN EN 61386-1 (VDE
0605-1),
Verlegung offen, auf Putz, mit Abstandsschellen,
Arbeitshöhe
des Montageortes bis 9,5 m über der Standfläche des
hierfür
erforderlichen Gerüstes, Gerüst wird beigestellt/ist
vorh.,
Ausführung gemäß Einzelbeschreibung,
Einzelbeschreibungs-Nr '
mit Doppelschelle aus Metall'
.
Menge: 110,000 m

**04.40 Elektroinstallationsrohr Stahl verz AD 32mm AP Abstandsschellen E30 Funktionserhalt**
STLB-Bau 2025-10 053
Elektroinstallationsrohr DIN EN 61386 (VDE 0605), Maße
DIN
EN 60423, nicht flammenausbreitend, aus verzinktem
Stahl,
Außendurchmesser 32 mm, Druckfestigkeit Klasse 3 -
mittel
(750 N) DIN EN 61386-1 (VDE 0605-1), Klasse
Schlagbeanspruchung 3 - mittel DIN EN 61386-1 (VDE
0605-1),
Verlegung offen, auf Putz, mit Abstandsschellen,
Feuerwiderstandsklasse E 30 mit Funktionserhalt.
Menge: 68,000 m

**04.50 Elektroinstallationskanal Leitungsführung H/B 19/33mm PVC-U Beton**
STLB-Bau 2025-10 053
Elektroinstallationskanal DIN EN 50085-2-1 (VDE
0604-2-1) als
Leitungsführungskanal, Außenmaße H/B mind. 19/33 mm,
aus
PVC-U, einschl. aller systembedingten Form- und
Verbindungsstücke, auf Beton.
Menge: 21,000 m

**04.60 Elektroinstallationskanal Leitungsführung H/B 40/60mm halogenfr.Kunststoff Beton**
STLB-Bau 2025-10 053
Elektroinstallationskanal DIN EN 50085-2-1 (VDE
0604-2-1) als
Leitungsführungskanal, Außenmaße H/B mind. 40/60 mm,
aus
Kunststoff, halogenfrei, mit einem Trennsteg, einschl.
aller
systembedingten Form- und Verbindungsstücke, auf Beton.
Menge: 24,000 m

**04.70 Elektroinstallationskanal Leitungsführung H/B 60/110mm halogenfr.Kunststoff Beton**
STLB-Bau 2025-10 053
Elektroinstallationskanal DIN EN 50085-2-1 (VDE
0604-2-1) als
Leitungsführungskanal, Außenmaße H/B mind. 60/110 mm,
aus
Kunststoff, halogenfrei, mit einem Trennsteg, aus
Kunststoff,
einschl. aller systembedingten Form- und
Verbindungsstücke,
auf Beton.
Menge: 15,000 m

**04.80 C-Profilschiene gelocht Wandbefestigung**
STLB-Bau 2025-10 053
C-Profilschiene, gelocht, an der Wand aus Mauerwerk,
befestigen mit bauaufsichtlich zugelassenen Dübeln,
Einbau im
Innenbereich, Ausführung gemäß Einzelbeschreibung,
Einzelbeschreibungs-Nr '
Funktionserhalt E30, Profillänge 0,3-0,4 Meter'
.
Menge: 6,000 m

**04.90 Steigleiter gelocht E30 Funktionserhalt Stahl bandverz H 60mm B 200mm Wandbefestigung**
STLB-Bau 2025-10 053
Steigleiter als Kabelleiter, gelocht,
Feuerwiderstandsklasse E 30
DIN 4102-12, mit Funktionserhalt, Sprossenabstand 300
mm,
mit einem Trennsteg, aus bandverzinktem Stahl DIN EN
10346,
Seitenhöhe mind. 60 mm, Breite mind. 200 mm, an der
Wand
aus Mauerwerk, befestigen mit bauaufsichtlich
zugelassenen
Dübeln, Einbau im Innenbereich.
Menge: 6,000 m

**04.100 Kabelrinne gelocht E30 Funktionserhalt Stahl bandverz H 60mm B 200mm**
STLB-Bau 2025-10 053
Kabelrinne für Kabelträgersystem DIN EN 61537 (VDE
0639),
gelocht, Feuerwiderstandsklasse E 30 DIN 4102-12, mit
Funktionserhalt, mit einem Trennsteg, aus
bandverzinktem
Stahl DIN EN 10346, Seitenhöhe mind. 60 mm, Breite
mind.
200 mm, Einbau im Innenbereich.
Menge: 12,000 m

**04.110 Ausleger Kabelrinne E30 Funktionserhalt Stahl bandverz bis 2,5kN L 200mm an Stielen**
STLB-Bau 2025-10 053
Ausleger für Kabelrinne, Feuerwiderstandsklasse E 30
DIN
4102-12, mit Funktionserhalt, aus bandverzinktem Stahl
DIN EN
10346, Tragfähigkeit bis 2,5 kN, Länge 200 mm, an
Stielen,
einseitig, Stiele werden gesondert vergütet, Einbau im
Innenbereich.
Menge: 12,000 St

**04.120 Stiel Ausleger Kabelrinne E30 Funktionserhalt Stahl bandverz bis 3kN Deckenbefestigung L bis 400mm**
STLB-Bau 2025-10 053
Stiel für Ausleger für Kabelrinne,
Feuerwiderstandsklasse E 30
DIN 4102-12, mit Funktionserhalt, aus bandverzinktem
Stahl
DIN EN 10346, Tragfähigkeit bis 3 kN, an Decke
befestigen mit
bauaufsichtlich zugelassenen Dübeln, mit angeschraubter
Kopfplatte und angeschweißter Fußplatte, Stiellänge
bis 400
mm, Einbau im Innenbereich.
Menge: 12,000 St

### Titel 05 Schaltgeräte

**05.10 JUNG MBT2424WW KNX Melde- und Bedientableau, Glas**
JUNG MBT2424WW KNX Melde- und Bedientableau, Glas
alpinweiß
Hersteller: JUNG
Art.-Nr.: 05.MBT2424WW
EAN: 4011377088214
Bez.: MBT2424WW
Gewicht: 1.31 kg

inklusive Beschriftung nach Vorgaben Auftraggeber
Menge: 5,000 St

**05.20 Einbaugehäuse für zuvor beschriebene Position**
Einbaugehäuse für zuvor beschriebene Position,
inklusive
Ausschnitt in Spanplatte.
Menge: 2,000 St

**05.30 Aufbaubaugehäuse für zuvor beschriebene Position**
Aufbaubaugehäuse für zuvor beschriebene Position.
Material Aluminium oder Stahlblech lackiert.
Menge: 3,000 St

**05.40 Netzteil**
Netzteil für Bedientableau
Menge: 5,000 St

**05.50 Schalterdose mit Klemmenanteil**
Schalterdose mit Geräteverbindungsdose unter Putz
(Untergrund: roter Mauerziegel) in verputzer
Bestandswand
einbauen.
Inklusive Klemmenanteil 2x 5x1,5mm² für starre und
flexible
Leitungen. Mit Federdeckel und Lochung zur
Durchführung zum
Betriebsgerät.
Menge: 42,000 St

*Hinweis*
Die Helligkeitsregler werden in der Sporthalle
installiert. Die
Montagehöhe beträgt zwischen 7,5 m und 9,0 m. Für die
erforderlichen Montagearbeiten kann das ausgeschriebene
Gerüst verwendet werden.

**05.60 Helligkeitsregler KNX-TP**
STLB-Bau 2025-10 057
Helligkeitsregler, Bussystem KNX-TP, mit integriertem
Innenhelligkeitssensor, mit je einem Lichtleitstab mit
gerader
bzw. mit schräger Lichteintrittsfläche, Messbereich 0
bis 2000
lx, Reflexionsgrad der Arbeitsfläche ca. 30 %, mit
integriertem
Infrarot-Empfänger zur Kalibrierung der
Helligkeitsmessung
über eine Infrarot-Fernbedienung, mit auswählbarer
Funktion
Zweipunkt-Helligkeitsregelung oder
Konstantlichtregelung,
Sollwert wahlweise über einen Parameter oder ein
Kommunikationsobjekt einstellbar, mit Senden des
Helligkeitsmesswertes bei Änderung und/oder zyklisch,
Bemessungsbetriebsspannung: Busspannung, max. zulässige
Buslast 10 mA, mit integriertem Busankoppler und
Busanschluss über Busanschlussklemme, zur Deckenmontage
auf UP-Dose, Durchmesser 60 mm, Tiefe 40 mm, Schutzart
IP
2X DIN EN 60529 (VDE 0470-1).
Menge: 3,000 St

**05.70 Ballschutzkorb Helligkeitsregler**
Ballschutzkorb weiß für zuvor beschriebene Position -
Helligkeitsregler
Menge: 3,000 St

**05.80 Parametrierung**
Die Leistung umfasst die vollständige Parametrierung,
Programmierung und Inbetriebnahme der KNX-Anlage
inklusive
Hauptlinie und zwei Unterlinien mit Linienkopplern.
Alle
ausgeschriebenen KNX-Sensoren, Aktoren, Bedientableaus
sowie Bestandskomponenten (24-fach-Schaltaktor, ca. 20
Fenster, 6 Basketballkorbsteuerungen, DALI-Leuchten)
sind
funktionsfähig einzubinden.
Für die Sporthallenbeleuchtung sind Lichtszenen
anzulegen.
Beim Einschalten mehrerer Hallenteile übernimmt ein
Helligkeitsregler die Konstantlichtregelung. Über eine
separte
Taste oder Schlüsselschalter kann das Lichtniveau
umgeschaltet werden.
Es ist ein vollständiges ETS-Projekt zu erstellen,
inklusive
Vergabe der physikalischen Adressen, strukturierter
Gruppenadressierung, Parametrierung aller Geräte sowie
Dokumentation der Funktionsbeschreibungen.
Die Inbetriebnahme umfasst das Laden der Applikationen,
Funktionsprüfungen, Busdiagnose und Fehlerbehebung.
Abschließend sind die ETS-Projektdatei,
Gruppenadressstruktur, Geräte- und Funktionsübersicht
sowie
ein Inbetriebnahmeprotokoll zu übergeben. Der
Betreiber ist in
Bedienung und Grundfunktionen einzuweisen.
Menge: 1,000 St

**05.90 Präsenzmelder 230V Master Infrarotsensor 360Grad Reichweite 10m COM integr.Dämmerungsschalter 5-1000lx mindAusschaltverzögerung 60 s**
STLB-Bau 2025-10 053
Präsenzmelder für 230 V AC, als Master, mit
Infrarotsensor,
Erfassungsbereich 360 Grad, Farbton reinweiß RAL 9010,
Reichweite 10 m, mit Unterkriechschutz, mit einem
Relaisausgang 230 V AC, Schnittstelle COM, mit
integriertem
Dämmerungsschalter, Einstellbereich 5 bis 1000 lx,
Ausschaltverzögerung mind. '60' s,
Beleuchtungssteuerung
wahlweise voll- oder halbautomatisch, mit Testbetrieb,
Funktion
Ein-/Ausschalten, für Deckenmontage, in
Aufputzausführung,
Montagehöhe bis 3 m.
Menge: 15,000 St

**05.100 Ballschutzkorb**
Ballschutzkorb für zuvor beschriebenen Präsenzmelder
Menge: 15,000 St

**05.110 Wippschalter einpolig Aus/Wechsel 10A 250V Beschriftungsfeld IP44**
STLB-Bau 2024-10 053
Wippschalter DIN EN 60669-1 (VDE 0632-1) einpolig,
Aus/Wechsel, 10 A, 250 V AC, mit Beschriftungsfeld,
Schutzart
IP 44 DIN EN 60529 (VDE 0470-1).
Menge: 2,000 St

**05.120 Schutzkontaktsteckdose 250V 16A AP Beschriftungsfeld**
STLB-Bau 2025-10 053
Schutzkontaktsteckdose DIN VDE 0620-1 (VDE 0620-1),
250 V
AC, 16 A, in Aufputzausführung, mit Beschriftungsfeld,
Einsatz
mit Schrauben befestigen.
Menge: 2,000 St

**05.130 Blindabdeckung**
STLB-Bau 2025-10 053
Blindabdeckung, Ausführung gemäß Einzelbeschreibung,
Einzelbeschreibungs-Nr '
ohne Schalterdose, mit anteiligem Rahmenateil.
Als Verschlussdose für abgebaute Schalter.
Bruchsicher'
.
Menge: 15,000 St

**05.140 Schutzkontaktsteckdose 250V 16A Beschriftungsfeld**
STLB-Bau 2025-10 053
Schutzkontaktsteckdose DIN VDE 0620-1 (VDE 0620-1),
250 V
AC, 16 A, einschl. Zentralplatte, mit
Beschriftungsfeld, Einsatz
mit Schrauben befestigen, Ausführung gemäß
Einzelbeschreibung,
Einzelbeschreibungs-Nr '
inklusive anteiligem Rahmenanteil in bauseitiger
Unterputzdose'
.
Menge: 15,000 St

**05.150 Verbindungsdose Kunststoff 100/100mm T 37mm IP44 AP**
STLB-Bau 2024-10 053
Verbindungsdose DIN EN IEC 60670-1 (VDE 0606-1) als
Abzweigkasten, aus Kunststoff, Grundfläche mind.
100/100
mm, Tiefe mind. 37 mm, luftdicht, mit Deckel,
Schutzart IP 44
DIN EN 60529 (VDE 0470-1), Aufputz.
Menge: 47,000 St

### Titel 06 Schaltgerätekombination

**06.10 Demontage LS-Schalter 3-polig**
Demontage LS-Schalter 3-polig B10 Ampere anteilig
flexibler
Abgangsverdrahtung bis zu Reihenklemmen (circa 1 Meter
Adernlängen)
Menge: 12,000 St

**06.20 Abgangsleitung abklemmen**
Abgangsleitung abklemmen bis NYM 5x2,5mm² abklemmen an
Reihenklemmenabgang.
Menge: 12,000 St

**06.30 Abgangsleitung abklemmen**
Abgangsleitung abklemmen bis J-Y(ST)Y 2x2x0,8mm
abklemmen an Reihenklemmenabgang.
Menge: 16,000 St

**06.40 Demontage KNX Dimmaktor**
Demontage KNX REG Einbaugerät Dimmaktor einschließlich
Innenverdrahtung bis 1,5 Meter in der
Schaltgerätekombination.
Menge: 6,000 St

**06.50 Demontage KNX Linienkoppler**
Demontage KNX REG Einbaugerät Linienkoppler
einschließlich
Innenverdrahtung bis 1,5 Meter in der
Schaltgerätekombination.
Breite 1 Teileinheit
Menge: 8,000 St

**06.60 Demontage KNX Schaltaktor 8-fach**
Demontage KNX REG Einbaugerät Schaltaktor 8-fach
einschließlich Innenverdrahtung ab Aktorabgängen bis
1,5
Meter Aderlänge in der Schaltgerätekombination.
Menge: 7,000 St

**06.70 Demontage Schaltschütz**
Demontage Schaltschütz 4-polig REG, einschließlich
Innenverdrahtung voll belegt Einzellänge der Adern bis
circa 1,8
Meter.
Menge: 12,000 St

**06.80 Hutschiene REG**
Bestandshutschiene REG 496mm mit innenliegender
Busschiene ausbauen und entsorgen.
REG-Schiene für zwei Felder liefern und montieren.
Menge: 6,000 St

**06.90 Leitungsschutzschalter 230/400VAC Ausschaltvermögen 6kA einpolig Hilfsschalter 1W Charakter.B 10A**
STLB-Bau 2025-10 054
Leitungsschutzschalter DIN EN 60898-1 (VDE 0641-11),
als
Reiheneinbaugerät, Maße DIN 43880, fingersicher DIN EN
50274 (VDE 0660-514),
Bemessungsbetriebsspannung 230/400 V AC,
Bemessungsausschaltvermögen 6 kA, einpolig, mit
Hilfsschalter
1 W, Auslösecharakteristik B, Bemessungsstrom 10 A.
Menge: 14,000 St

*Hinweis*
Die unten aufgeführten Netzwächter werden in bestehende
Schaltgerätekombinationen integriert.
Die zu überwachenden Endstromkreise werden dazu vom
Abgang der vorhandenen Leitungsschutzschalter auf die
jeweiligen Netzwächter umverdrahtet.
Kalkulations- und Ausführungsgrundlagen:

Innenverdrahtung (flexibel):
Herstellung der Anschlussleitungen L1/L2/L3/N
innerhalb der
Verteilung, ca. 3 m flexible Verdrahtung je
Netzwächter.

Auftrennen des kritischen Stromkreises /
Netzwächterschleife:
Der bestehende kritische Endstromkreis wird im Bestand
fachgerecht aufgetrennt und der neue Netzwächter wird
in die
vorhandene Installation eingeschleift.

Innenverdrahtung kritischer Kreis:
Zusätzliche interne Verdrahtung im Schaltschrank, ca.
3 m
Leitungsweg.

N-Sammelschienenklemme:
Lieferung und Nachrüstung einer N-Sammelschienenklemme
zur ordnungsgemäßen Einbindung des Neutralleiters.

**06.100 Dreiphasenwächter 3-Leiter**
STLB-Bau 2024-04 054
Dreiphasenwächter DIN EN 60255-1 (VDE 0435-300),
Messwerterfassung für 3-Leitersystem,
Nennwert Messspannung AC '400' V, Messwert fest
eingestellt,
min. Wert Messwertbereich '400',
max. Wert Messwertbereich '400', zur Montage auf
Tragschiene
DIN EN 60715 (VDE 0660-520), fingersicher DIN EN 50274
(VDE 0660-514), ohne separater
Bemessungssteuerspeisespannung, Ruhestromprinzip, mit
einem Hilfskontakt Wechsler.
Menge: 14,000 St

**06.110 Anschlussarbeiten Bestandsverteiler**
Anschlussarbeiten Bestandsverteiler bis NYM 5x2,5mm².
Leitung absetzen, einführen und an Reihenklemme
auflegen.
Menge: 12,000 St

*Hinweis*
Die nachfolgend beschriebenen Leistungen umfassen den
Einbau eines KNX-Geräts in einen bestehenden
Elektroverteiler
einschließlich sämtlicher erforderlicher
Verdrahtungsarbeiten
inklusive Reihenklemmen.
Die Arbeiten sind nach den geltenden VDE-Richtlinien,
den
KNX-Spezifikationen sowie den Herstellerangaben
fachgerecht
auszuführen.
Die Leistung beinhaltet insbesondere:

Prüfung der vorhandenen Platzverhältnisse,
Hutschienenkapazitäten und thermischen Bedingungen im
Verteiler.
Mechanische Montage des KNX-Geräts auf einer freien
DIN-Hutschiene.
Herstellung der elektrischen Anschlüsse:

Einbindung in den bestehenden KNX-Bus
Verdrahtung der Ein-/Ausgänge bis zu den entsprechenden
Reihenklemmen
Beschriftung gemäß DIN EN 81346

Sicherstellung der Funktionsfähigkeit der vorhandenen
Installationen.
Einhaltung der Sicherheits- und
Installationsvorschriften
während sämtlicher Arbeiten.

Alle hierzu erforderlichen Materialien, Kleinteile,
Verdrahtungen
und Montageleistungen gelten als im Einheitspreis
enthalten,
sofern nicht gesondert ausgeschrieben.

**06.120 Spannungsversorgung 640mA KNX-TP integr.Drossel zusätzl.Ausgang 230VAC**
STLB-Bau 2025-04 057
Spannungsversorgung, 640 mA, Ausgangsspannung 29 V DC
als Schutzkleinspannung, Bussystem KNX-TP, mit
integrierter
Drossel, mit zusätzlichem unverdrosselten Ausgang 29 V
DC
zur Versorgung einer zweiten Buslinie über eine externe
Drossel, Bemessungsbetriebsspannung 230 V AC,
Busanschluss über Busanschlussklemme, mit LEDs zur
Betriebs-, Statusanzeige, als Reiheneinbaugerät, Maße
DIN
43880, für Montage auf Tragschiene TH35 DIN EN 60715
(VDE
0660-520), Breite bis 4 TE.
Menge: 1,000 St

**06.130 Linienkoppler KNX-TP Filtertabelle Datenaustausch-Steuerung Meldung Busspannungsausfall**
STLB-Bau 2025-10 057
Linienkoppler, zum Datenaustausch zwischen 2 Buslinien
über
bis zu 64 Byte umfassende Telegramme, Bussystem KNX-TP,
als Linienkoppler, Bereichskoppler oder
Linienverstärker
(Repeater), mit galvanischer Trennung der beiden
Buslinien, mit
3 LEDs zur Anzeige der Betriebsbereitschaft sowie eines
Telegramm-Empfangs je Linie, mit ladbarer
Filtertabelle zur
Steuerung des Datenaustausches zwischen den beiden
Buslinien, mit zusätzlicher Filtertabelle für
Telegramme mit
LTE-Adressierung, mit Erkennen und Melden von
Busspannungsausfall auf der untergeordneten Linie an
die
übergeordnete, als Reiheneinbaugerät, Maße DIN 43880,
für
Montage auf Tragschiene TH35 DIN EN 60715 (VDE
0660-520), Breite bis 2 TE, mit integriertem
Busankoppler,
Anschluss zur Linie und zur Hauptlinie jeweils über
Busklemme.
Menge: 2,000 St

**06.140 KNX-TP Schnittstellen-Umsetzer DALI**
STLB-Bau 2025-10 057
KNX-TP Schnittstellen-Umsetzer zu DALI, zum Anschluss
von
64 DALI-Vorschaltgeräten, mit Aufteilung der 64
Vorschaltgeräte auf bis zu 16 Gruppen, die
ausschließlich
gemeinsam schalt- und dimmbar sind, mit einer
Leuchtmittelausfallmeldung je Gruppe, mit
8-bit-Szenensteuerung für bis zu 16 Szenen, über
Bus-Software
parametrierbar, welche DALI-Vorschaltgeräte welchem
Kanal
zugeordnet werden, mit Spannungsversorgung der
Elektronik
und der DALI-Ausgänge über Netzgerät für 230 V AC, mit
integriertem Busankoppler, mit Busanschluss über
Busanschlussklemme, als Einbaugerät.
Menge: 3,000 St

**06.150 Schaltaktor KNX-TP 10fach 16A**
STLB-Bau 2024-10 057
Schaltaktor, Bussystem KNX-TP, 10-fach, mit einem
potentialfreien Relaiskontakt je Ausgang,
Bemessungsbetriebsspannung 230 V AC, Schaltstrom 16 A,
cos phi 1, mit Betriebs- und Statusanzeige und
Handbetätigung
je Kanal, mit Umschaltmöglichkeit zwischen Bus- und
Direktbetrieb, funktionsfähig auch bei
Busspannungsausfall, mit
Vorwahl, ob alle Kanäle gemeinsam und identisch
parametriert
werden oder ob jeder Kanal individuell parametrierbar
ist, mit
einstellbarem Zeitschalterbetrieb, mit einstellbarer
Ein-/Ausschalt-Verzögerung, mit je Kanal wähl- und
einstellbarem zeitbegrenzten Einschalten der
Beleuchtung bei
Energiesparbetrieb, mit Warnen 1 min vor dem
bevorstehenden
Ausschalten durch mehrmaliges kurzes Aus- und
Wiedereinschalten bei zeitbegrenzter Einschaltdauer,
mit
integrierter 8-bit-Szenensteuerung, mit mind. 8 Szenen
je Kanal,
mit einstellbarem Schaltzustand bei Spannungsausfall
und
-wiederkehr, mit Objekt zur Statusmeldung, Versorgung
der
Geräteelektronik durch Busspannung, max. zulässige
Buslast 5
mA, als Reiheneinbaugerät, Maße DIN 43880, für Montage
auf
Tragschiene TH35 DIN EN 60715 (VDE 0660-520), Breite
bis 8
TE, mit integriertem Busankoppler und Busanschluss über
Busanschlussklemme.
Menge: 1,000 St

**06.160 Binäreingabegerät KNX-TP 16fach**
STLB-Bau 2024-10 057
Binäreingabegerät, Bussystem KNX-TP, 16-fach, für
Eingangsspannungen 12 V bis 230 V AC und DC,
Bemessungsbetriebsspannung: Busspannung, als
Reiheneinbaugerät, Maße DIN 43880, für Montage auf
Tragschiene TH35 DIN EN 60715 (VDE 0660-520), Breite
bis 2
TE, mit integriertem Busankoppler und Busanschluss über
Kontaktsystem zur Datenschiene.
Menge: 1,000 St

**06.170 Schaltaktor KNX-TP 24fach 16A**
STLB-Bau 2024-10 057
Schaltaktor, Bussystem KNX-TP, 24-fach, mit einem
potentialfreien Relaiskontakt je Ausgang,
Bemessungsbetriebsspannung 230 V AC, Schaltstrom 16 A,
cos phi 1, mit Betriebs- und Statusanzeige und
Handbetätigung
je Kanal, mit Umschaltmöglichkeit zwischen Bus- und
Direktbetrieb, funktionsfähig auch bei
Busspannungsausfall, mit
Vorwahl, ob alle Kanäle gemeinsam und identisch
parametriert
werden oder ob jeder Kanal individuell parametrierbar
ist, mit
einstellbarem Zeitschalterbetrieb, mit einstellbarer
Ein-/Ausschalt-Verzögerung, mit je Kanal wähl- und
einstellbarem zeitbegrenzten Einschalten der
Beleuchtung bei
Energiesparbetrieb, mit Warnen 1 min vor dem
bevorstehenden
Ausschalten durch mehrmaliges kurzes Aus- und
Wiedereinschalten bei zeitbegrenzter Einschaltdauer,
mit
integrierter 8-bit-Szenensteuerung, mit mind. 8 Szenen
je Kanal,
mit einstellbarem Schaltzustand bei Spannungsausfall
und
-wiederkehr, mit Objekt zur Statusmeldung, Versorgung
der
Geräteelektronik durch Busspannung, max. zulässige
Buslast 5
mA, als Reiheneinbaugerät, Maße DIN 43880, für Montage
auf
Tragschiene TH35 DIN EN 60715 (VDE 0660-520), Breite
bis 8
TE, mit integriertem Busankoppler und Busanschluss über
Busanschlussklemme.
Menge: 1,000 St

**06.180 Applikationsbaustein KNX-TP Logik Zeit 200 EA/1**
STLB-Bau 2025-10 057
Applikationsbaustein, Bussystem KNX-TP, ladbar mit
Anwendungsprogramm Logik Zeit 200 EA/1, zum Realisieren
komplexer Steuerungen über das Positionieren und
Verknüpfen
von Gattern und Zeitgliedern mit einer in die Software
integrierten grafischen Oberfläche, einschl. Klärung
mit dem AG
und Parametrierung von 20 logischen Verknüpfungen oder
Zeitgliedern, mit integriertem Busankoppler und
Busanschluss
über Busanschlussklemme, Bemessungsbetriebsspannung:
Busspannung, als Reiheneinbaugerät, Maße DIN 43880, für
Montage auf Tragschiene TH35 DIN EN 60715 (VDE
0660-520), Schutzart IP 2X DIN EN 60529 (VDE 0470-1).
Menge: 1,000 St

*Hinweis*
OG Regieraum

Der Verteiler wird ergänzt. Ein vorhandener
Stromlaufplan liegt
bereits vor, jedoch muss dieser vollständig neu
gezeichnet
werden.
Der zusätzliche Aufwand für die Bestandsaufnahme wird
in der
nachfolgenden Position beschrieben.
Seitens des Ausschreibenden wird der Aufwand für die
Erstellung der Revisionsunterlagen sowie für die
Nacharbeitung
vor Ort auf circa 5 Stunden geschätzt.
Diese Angabe dient ausschließlich als
Orientierungshilfe und
stellt keine verbindliche Kalkulationsgrundlage dar.

**06.190 Erstellung Stromlaufplan & Aufbauplan Elektroverteiler**
Erstellung Stromlaufplan & Aufbauplan Elektroverteiler
inkl.
Bestandsaufnahme und Revisionierung.
Verteilergröße 3-feld Breite, Bauhöhe 1900mm.
Voll bestückt im Bestand und mit der ausgeschríebenen
Nachrüstung.

Leistungsbeschreibung:
Der Auftragnehmer hat die vollständige planerische und
dokumentarische Überarbeitung eines bestehenden
Elektroverteilers durchzuführen. Die Leistungen
umfassen:

Bestandsaufnahme vor Ort.

Sichtprüfung und detaillierte Erfassung des vorhandenen
Elektroverteilers.
Aufnahme aller vorhandenen Stromkreise, Schutzorgane,
Leitungsquerschnitte, Beschriftungen und Klemmleisten
Abgleich mit vorhandenen (ggf. unvollständigen)
Bestandsunterlagen.
Fotodokumentation des Ist-Zustands.

Erstellung Stromlaufplan

Erstellung eines vollständigen Stromlaufplans gemäß
aktueller
Normen (DIN EN 61439, DIN VDE 0100 ff.)
Darstellung aller Komponenten inkl. Sicherungen, RCD,
LS
Klemmleisten und Steuerungen.
Eindeutige Zuordnung der Stromkreise mit Beschriftung
unter
der Abdeckung, im Beschriftungsfeld des REG Gerätes
oder im
Beschriftungsfeldes.

Erstellung Aufbauplan (Verteileraufbau / Ansichten)

CAD-basierte Erstellung eines Aufbauplans gemäß realem
Verteileraufbau.
Übersichtliche Darstellung der Anordnung aller
Betriebsmittel,
Reihenklemmen, Schaltgeräte und Beschriftungen.
Planung eventueller Umstrukturierungen zur optimalen
Platznutzung.

Revisionierung / Aktualisierung der Dokumentation

Anpassung der Bestandsunterlagen an den neuen
dokumentierten Zustand.
Erstellung einer vollständig revisionierten
Dokumentationsmappe in digitaler Form (PDF, DWG/DXF)
Übergabe aller Quelldateien (editierbare CAD-Dateien).

Beschriftungskonzept

Neuer Stromkreis- und Verteilerbeschriftungsplan
Erstellung einer Beschriftungsliste zur späteren
Umsetzung am
Objekt.

Lieferumfang

Stromlaufplan (PDF + editierbar)
Aufbau-/Ansichtsplan (PDF + editierbar)
Bestandsaufnahmeprotokoll
Revisionierte Gesamtdokumentation
Fotodokumentation
Beschriftungsplanung
Menge: 1,000 St

*Hinweis*
OG Putzraum

Der Verteiler wird ergänzt. Ein vorhandener
Stromlaufplan liegt
bereits vor, jedoch muss dieser vollständig neu
gezeichnet
werden.
Der zusätzliche Aufwand für die Bestandsaufnahme wird
in der
nachfolgenden Position beschrieben.
Seitens des Ausschreibenden wird der Aufwand für die
Erstellung der Revisionsunterlagen sowie für die
Nacharbeitung
vor Ort auf circa 3 Stunden geschätzt.
Diese Angabe dient ausschließlich als
Orientierungshilfe und
stellt keine verbindliche Kalkulationsgrundlage dar.

**06.200 Erstellung Stromlaufplan & Aufbauplan Elektroverteiler**
Erstellung Stromlaufplan & Aufbauplan Elektroverteiler
inkl.
Bestandsaufnahme und Revisionierung.
Verteilergröße 3-feld Breite, Bauhöhe circa 1000mm.
Voll bestückt im Bestand, die Netzwächter werden in der
Verteilung nachgerüstet.

Leistungsbeschreibung:
Der Auftragnehmer hat die vollständige planerische und
dokumentarische Überarbeitung eines bestehenden
Elektroverteilers durchzuführen. Die Leistungen
umfassen:

Bestandsaufnahme vor Ort

Sichtprüfung und detaillierte Erfassung des vorhandenen
Elektroverteilers.
Aufnahme aller vorhandenen Stromkreise, Schutzorgane,
Leitungsquerschnitte, Beschriftungen und Klemmleisten
Abgleich mit vorhandenen (ggf. unvollständigen)
Bestandsunterlagen.
Fotodokumentation des Ist-Zustands.

Erstellung Stromlaufplan.

Erstellung eines vollständigen Stromlaufplans gemäß
aktueller
Normen (DIN EN 61439, DIN VDE 0100 ff.).
Darstellung aller Komponenten inkl. Sicherungen, RCD,
LS
Klemmleisten und Steuerungen.
Eindeutige Zuordnung der Stromkreise mit Beschriftung
unter
der Abdeckung, im Beschriftungsfeld des REG Gerätes
oder im
Beschriftungsfeldes.

Erstellung Aufbauplan (Verteileraufbau / Ansichten).

CAD-basierte Erstellung eines Aufbauplans gemäß realem
Verteileraufbau.
Übersichtliche Darstellung der Anordnung aller
Betriebsmittel,
Reihenklemmen, Schaltgeräte und Beschriftungen.
Planung eventueller Umstrukturierungen zur optimalen
Platznutzung.

Revisionierung / Aktualisierung der Dokumentation.

Anpassung der Bestandsunterlagen an den neuen
dokumentierten Zustand.
Erstellung einer vollständig revisionierten
Dokumentationsmappe in digitaler Form (PDF, DWG/DXF)
Übergabe aller Quelldateien (editierbare CAD-Dateien).

Beschriftungskonzept

Neuer Stromkreis- und Verteilerbeschriftungsplan
Erstellung einer Beschriftungsliste zur späteren
Umsetzung am
Objekt.

Lieferumfang

Stromlaufplan (PDF + editierbar)
Aufbau-/Ansichtsplan (PDF + editierbar)
Bestandsaufnahmeprotokoll
Revisionierte Gesamtdokumentation
Fotodokumentation
Beschriftungsplanung
Menge: 1,000 St

*Hinweis*
NSHV Raum Technik

Der Verteiler wird ergänzt. Ein vorhandener
Stromlaufplan liegt
bereits vor, jedoch muss dieser vollständig neu
gezeichnet
werden.
Der zusätzliche Aufwand für die Bestandsaufnahme wird
in der
nachfolgenden Position beschrieben.
Seitens des Ausschreibenden wird der Aufwand für die
Erstellung der Revisionsunterlagen sowie für die
Nacharbeitung
vor Ort auf circa 4 Stunden geschätzt.
Diese Angabe dient ausschließlich als
Orientierungshilfe und
stellt keine verbindliche Kalkulationsgrundlage dar.

**06.210 Erstellung Stromlaufplan & Aufbauplan Elektroverteiler**
Erstellung Stromlaufplan & Aufbauplan Elektroverteiler
inkl.
Bestandsaufnahme und Revisionierung.
Verteilergröße 1100mm Breite, Bauhöhe circa 2000mm.
Voll bestückt im Bestand, die Netzwächter werden in der
Verteilung nachgerüstet.

Leistungsbeschreibung:
Der Auftragnehmer hat die vollständige planerische und
dokumentarische Überarbeitung eines bestehenden
Elektroverteilers durchzuführen. Die Leistungen
umfassen:

Bestandsaufnahme vor Ort.

Sichtprüfung und detaillierte Erfassung des vorhandenen
Elektroverteilers.
Aufnahme aller vorhandenen Stromkreise, Schutzorgane,
Leitungsquerschnitte, Beschriftungen und Klemmleisten
Abgleich mit vorhandenen (ggf. unvollständigen)
Bestandsunterlagen.
Fotodokumentation des Ist-Zustands.

Erstellung Stromlaufplan.

Erstellung eines vollständigen Stromlaufplans gemäß
aktueller
Normen (DIN EN 61439, DIN VDE 0100 ff.).
Darstellung aller Komponenten inkl. Sicherungen, RCD,
LS
Klemmleisten und Steuerungen.
Eindeutige Zuordnung der Stromkreise mit Beschriftung
unter
der Abdeckung, im Beschriftungsfeld des REG Gerätes
oder im
Beschriftungsfeldes.

Erstellung Aufbauplan (Verteileraufbau / Ansichten).

CAD-basierte Erstellung eines Aufbauplans gemäß realem
Verteileraufbau.
Übersichtliche Darstellung der Anordnung aller
Betriebsmittel,
Reihenklemmen, Schaltgeräte und Beschriftungen.
Planung eventueller Umstrukturierungen zur optimalen
Platznutzung.

Revisionierung / Aktualisierung der Dokumentation.

Anpassung der Bestandsunterlagen an den neuen
dokumentierten Zustand.
Erstellung einer vollständig revisionierten
Dokumentationsmappe in digitaler Form (PDF, DWG/DXF)
Übergabe aller Quelldateien (editierbare CAD-Dateien).

Beschriftungskonzept

Neuer Stromkreis- und Verteilerbeschriftungsplan.
Erstellung einer Beschriftungsliste zur späteren
Umsetzung am
Objekt.

Lieferumfang

Stromlaufplan (PDF + editierbar)
Aufbau-/Ansichtsplan (PDF + editierbar)
Bestandsaufnahmeprotokoll
Revisionierte Gesamtdokumentation
Fotodokumentation
Beschriftungsplanung
Menge: 1,000 St

### Titel 07 Beleuchtung

*Hinweis*
Hinweistext Titel Beleuchtung:

Allgemeinbeleuchtung (Fabrikat gemäß Bemusterung)

Für den Einsatz der Allgemeinbeleuchtung sind die im
Rahmen
der Bemusterung geprüften und freigegebenen
Leuchtenfabrikat verbindlich zu verwenden.

Abweichungen vom freigegebenen Bemusterungsfabrikat
sind
nicht zulässig.

Zusätzlich entsprechen die ausgeschriebenen Leuchten
hinsichtlich der Leitungseinführung der Kompatibilität
mit den
Bestandsleuchten.

Die angebotenen Leuchten müssen über eine identische
Leitungseinführung wie die vorhandenen Bestandsleuchten
verfügen.
Die Anschlussgeometrie ist so auszuführen, dass der
Austausch ohne zusätzliche Anpassungsarbeiten an
bestehenden Leitungswegen, Bohrbildern oder
Einbauöffnungen erfolgen kann.
Fabrikatvorgabe: Leuchtenhersteller und -typ gemäß
Bestand.

Sporthallenleuchten (Fabrikat gemäß Bemusterung)

Für den Einsatz in der Sporthalle ist das im Rahmen der
Bemusterung geprüfte und freigegebene Leuchtenfabrikat
verbindlich zu verwenden.

Abweichungen vom freigegebenen Bemusterungsfabrikat
sind
nicht zulässig.

*Hinweis*

**07.10 Olisq RWD3 DW 30-840 ETDD IP54**
Olisq RWD3 DW 30-840 ETDD IP54 PC
Dekorative, runde
Anbauleuchte mit einem zylindrischen, opalen Diffusor
aus PC,
schlagfest. Ausführung mit erhöhter Schutzart IP54
rundum.
Optional stehen als Zubehör Dekor-Ankleidungen für
passgenaue Licht- und Rauminszenierungen zur
Verfügung, die
auf Anfrage auch in kundenspezifischen Farben
ausgeführt
werden können. Entwickelt und hergestellt in
Deutschland.
Geeignet zur Anwendung in HACCP, IFS und/oder BRC
Global
Standard Food zertifizierten Unternehmen. In
Kombination mit
dem separat zu bestellendem Zubehör (ZVF) ist die
Leuchte vor
Vandalismus geschützt sowie bei Deckenmontage
ballwurfsicher gemäß DIN 18032-3: 2023-12, Klasse D1.
Die
Prüfungen erfolgten durch ein nach DIN EN ISO 17025
akkreditiertes Institut (VDE-Prüf- und
Zertifizierungsinstitut
GmbH). Mit begrenzter Oberflächentemperatur, für den
Einsatz
in feuergefährdeten Räumen gemäß DIN EN 60598-2-24
geeignet. Für Wand- oder Deckenmontage. Mit separat zu
bestellendem Zubehör auch zur Halbeinbaumontage (Decke
mit
Ausschnitt) sowie abgehängten Montage geeignet. Zum
Schutz
sowie zur Unterstützung einer schnellen Montage sind
die
Komponenten im Karton in Montagereihenfolge
angeordnet. Die
Schnellmontage der Abdeckung auf den Montagekörper
erfolgt
werkzeuglos durch Click-Verschluss. Die
Einspeisungsöffnung
sowie die Befestigungspunkte entsprechen in größten
Teilen
denen der Baureihen 740N, Mondia. Material und
Struktur des
abdeckenden Diffusors bewirken eine gleichmäßige und
schattenfreie Ausleuchtung der leicht zu reinigenden
Leuchtenoberfläche. Mit lambertscher
Lichtstärkeverteilung. Mit
leichtem Indirektanteil zur Oberflächenaufhellung.
Leuchtenlichtstrom und Lichtfarbe fest eingestellt.
Bemessungslichtstrom 3000 lm, Bemessungsleistung 26 W,
maximale Leuchten-Lichtausbeute 115 lm/W. Lichtfarbe
neutralweiß, ähnlichste Farbtemperatur (CCT) 4000 K,
allgemeiner Farbwiedergabeindex (CRI) R<sub>a</sub>
>
80. Farborttoleranz (initial MacAdam) ≤ 3 SDCM.
Mittlere
Bemessungslebensdauer L80 (t<sub>q</sub> 25 °C) =
100.000
h., Mittlere Bemessungslebensdauer L90 (t<sub>q</sub>
25
°C) = 50.000 h. Die Lichtquelle ist entsprechend der
Ökodesign-Anforderungen (VO (EU) 2019/2020)
austauschbar.
Der Austausch erfolgt werkzeuglos, die
Ersatzlichtquelle kann
als Ersatzteil bezogen werden. Flimmern: Pst LM ≤
1,0 bei
Volllast. Stroboskop-Effekt: SVM ≤ 0,4 bei Volllast.
Leuchtenkörper aus Stahlblech. Oberfläche weiß
beschichtet
(ähnlich RAL 9016). Leuchtendurchmesser Ø 500 mm,
Leuchtenhöhe 68 mm. Insektendichter Lampenraum.
Schutzklasse (EN 61140): I, Schutzart (DIN EN 60529):
IP54,
Stoßfestigkeitsgrad nach IEC 62262: IK06,
Prüftemperatur
Glühdrahttest gemäß IEC 60695-2-11: 850 °C. Zulässige
Umgebungstemperatur (ta): 25 °C Gewicht: 3,2 kg. Mit
elektronischem Betriebsgerät, digital dimmbar (DALI).
Betriebsgerät gemäß DALI-2-Standard (EN 62386). Leuchte
mittels Tastfunktion über DALI-Steuerklemmen schalt-
und
dimmbar (Touch DIM). Das Betriebsgerät ist
entsprechend der
Ökodesign-Anforderungen (VO (EU) 2019/2020)
austauschbar.
Die Leuchte ist Monitoring ready (MOR) und liefert
Leuchtendaten zur Überwachung oder vorausschauenden
Wartung. Sie ist damit kompatibel zu den TRILUX
Monitoring
Services. Das Produkt erfüllt die grundlegenden
Anforderungen
der anwendbaren EU-Richtlinien und des
Produktsicherheitsgesetzes und trägt die
CE-Kennzeichnung.
Leuchte 10 Jahre, Ersatzteile (LED-Modul,
Betriebsgerät,
optisches System) 15 Jahre nach Rechnungsdatum unter
Vorbehalt vertretbarer Änderungen, die dem Fortschritt
dienen,
verfügbar.
TRILUX Bestellnummer 8208751
Menge: 9,000 St

**07.20 Olisq RWD3 DW 50-840 ETDD IP54**
Olisq RWD3 DW 50-840 ETDD IP54
Dekorative, runde
Anbauleuchte mit einem opalen, zylindrischen Diffusor
aus
PMMA. Ausführung mit erhöhter Schutzart IP54 rundum.
Optional stehen als Zubehör Dekor-Ankleidungen für
passgenaue Licht- und Rauminszenierungen zur
Verfügung, die
auf Anfrage auch in kundenspezifischen Farben
ausgeführt
werden können. Entwickelt und hergestellt in
Deutschland.
Geeignet zur Anwendung in HACCP, IFS und/oder BRC
Global
Standard Food zertifizierten Unternehmen. In
Kombination mit
dem separat zu bestellendem Zubehör (ZVF) ist die
Leuchte vor
Vandalismus geschützt sowie bei Deckenmontage
ballwurfsicher gemäß DIN 18032-3: 2023-12, Klasse D1.
Die
Prüfungen erfolgten durch ein nach DIN EN ISO 17025
akkreditiertes Institut (VDE-Prüf- und
Zertifizierungsinstitut
GmbH). Mit begrenzter Oberflächentemperatur, für den
Einsatz
in feuergefährdeten Räumen gemäß DIN EN 60598-2-24
geeignet. Für Wand- oder Deckenmontage. Mit separat zu
bestellendem Zubehör auch zur Halbeinbaumontage (Decke
mit
Ausschnitt) sowie abgehängten Montage geeignet. Zum
Schutz
sowie zur Unterstützung einer schnellen Montage sind
die
Komponenten im Karton in Montagereihenfolge
angeordnet. Die
Schnellmontage der Abdeckung auf den Montagekörper
erfolgt
werkzeuglos durch Click-Verschluss. Die
Einspeisungsöffnung
sowie die Befestigungspunkte entsprechen in größten
Teilen
denen der Baureihen 740N, Mondia. Material und
Struktur des
abdeckenden Diffusors bewirken eine gleichmäßige und
schattenfreie Ausleuchtung der leicht zu reinigenden
Leuchtenoberfläche. Mit lambertscher
Lichtstärkeverteilung. Mit
leichtem Indirektanteil zur Oberflächenaufhellung.
Leuchtenlichtstrom und Lichtfarbe fest eingestellt.
Bemessungslichtstrom 5000 lm, Bemessungsleistung 35 W,
maximale Leuchten-Lichtausbeute 143 lm/W. Lichtfarbe
neutralweiß, ähnlichste Farbtemperatur (CCT) 4000 K,
allgemeiner Farbwiedergabeindex (CRI) R<sub>a</sub>
>
80. Farborttoleranz (initial MacAdam) ≤ 3 SDCM.
Mittlere
Bemessungslebensdauer L80 (t<sub>q</sub> 25 °C) =
100.000
h., Mittlere Bemessungslebensdauer L90 (t<sub>q</sub>
25
°C) = 50.000 h. Die Lichtquelle ist entsprechend der
Ökodesign-Anforderungen (VO (EU) 2019/2020)
austauschbar.
Der Austausch erfolgt werkzeuglos, die
Ersatzlichtquelle kann
als Ersatzteil bezogen werden. Flimmern: Pst LM ≤
1,0 bei
Volllast. Stroboskop-Effekt: SVM ≤ 0,4 bei Volllast.
Leuchtenkörper aus Stahlblech. Oberfläche weiß
beschichtet
(ähnlich RAL 9016). Leuchtendurchmesser Ø 500 mm,
Leuchtenhöhe 68 mm. Insektendichter Lampenraum.
Schutzklasse (EN 61140): I, Schutzart (DIN EN 60529):
IP54,
Stoßfestigkeitsgrad nach IEC 62262: IK03,
Prüftemperatur
Glühdrahttest gemäß IEC 60695-2-11: 650 °C. Zulässige
Umgebungstemperatur (ta): 25 °C Gewicht: 3,2 kg. Mit
elektronischem Betriebsgerät, digital dimmbar (DALI).
Betriebsgerät gemäß DALI-2-Standard (EN 62386). Leuchte
mittels Tastfunktion über DALI-Steuerklemmen schalt-
und
dimmbar (Touch DIM). Das Betriebsgerät ist
entsprechend der
Ökodesign-Anforderungen (VO (EU) 2019/2020)
austauschbar.
Die Leuchte ist Monitoring ready (MOR) und liefert
Leuchtendaten zur Überwachung oder vorausschauenden
Wartung. Sie ist damit kompatibel zu den TRILUX
Monitoring
Services. Das Produkt erfüllt die grundlegenden
Anforderungen
der anwendbaren EU-Richtlinien und des
Produktsicherheitsgesetzes und trägt die
CE-Kennzeichnung.
Leuchte 10 Jahre, Ersatzteile (LED-Modul,
Betriebsgerät,
optisches System) 15 Jahre nach Rechnungsdatum unter
Vorbehalt vertretbarer Änderungen, die dem Fortschritt
dienen,
verfügbar.
TRILUX Bestellnummer 8213451
Menge: 34,000 St

**07.30 Ummantelung aus Stahlblech**
Ummantelung aus Stahlblech. Zur mechanischen
Verstärkung
der Seiten und Kanten der Leuchtenabdeckung. Zum Schutz
vor Vandalismus sowie zur Verwendung in Sportstätten.
In
sachgerechter Kombination mit der entsprechenden
Leuchte ist
die Anwendung bei Deckenmontage gemäß DIN 18032-3
ballwurfsicher. Leuchten der Baureihe Olisq R
erreichen in
Kombination mit dem Zubehör ZVF die
Stoßfestigkeitsklasse
IK10. Für Leuchten der Baureihe Olisq RWD3 . Oberfläche
pulverbeschichtet, Farbe weiß. Weitere Farben (RAL) auf
Anfrage. Breite: 64,2 mm.
Menge: 43,000 St

*Hinweis*

**07.40 4401 G2 C6 DW IP 10-840 ETDD**
4401 G2 C6 DW IP 10-840 ETDD
LED-Einbauleuchte für
Paneeldecken Modul 100 für Einzel- oder
Lichtbandanwendungen in Schutzart IP54. Geeignet zur
Anwendung in HACCP, IFS und/oder BRC Global Standard
Food zertifizierten Unternehmen. Für Paneeldecken im
Modul
100, Paneelbreite 84 mm, Fugenbreite 16 mm. Für den
Einbau
in Paneeldecken wird ein separat zu bestellendes
Zubehör
benötigt (4401 G2 ZBP ). Die transluzente
PMMA-Abdeckwanne
ist aus einem Stück gefertigt und besonders
eckenstabil. Mit
lambertscher Lichtstärkeverteilung. Die Abdeckung ist
vergilbungsfrei und trübt nicht ein.
Leuchtenlichtstrom und
Lichtfarbe fest eingestellt. Bemessungslichtstrom 1000
lm,
Bemessungsleistung 8 W, maximale Leuchten-Lichtausbeute
125 lm/W. Lichtfarbe neutralweiß, ähnlichste
Farbtemperatur
(CCT) 4000 K, allgemeiner Farbwiedergabeindex (CRI)
R<sub>a</sub> > 80. Farborttoleranz (initial
MacAdam) ≤
3 SDCM. Mittlere Bemessungslebensdauer L80
(t<sub>q</sub>
25 °C) = 60.000 h. Die Lichtquelle ist entsprechend der
Ökodesign-Anforderungen (VO (EU) 2019/2020)
austauschbar.
Die Ersatzlichtquelle kann als Ersatzteil bezogen
werden.
Flimmern: Pst LM ≤ 1,0 bei Volllast.
Stroboskop-Effekt: SVM
≤ 0,4 bei Volllast. Leuchtenkörper aus Stahlblech.
Oberfläche
weiß beschichtet (ähnlich RAL 9016). Maße (L x B): 640
mm x
100 mm, Höhe 105 mm. Mit stirnseitigen
Ausbrechöffnungen für
die Durchgangsverdrahtung. Schutzklasse (EN 61140): I,
Schutzart (DIN EN 60529): IP54, Stoßfestigkeitsgrad
nach IEC
62262: IK05, Prüftemperatur Glühdrahttest gemäß IEC
60695-2-11: 650 °C. Zulässige Umgebungstemperatur
(ta): 40
°C . Gewicht: 2,0 kg. Mit elektronischem
Betriebsgerät, digital
dimmbar (DALI). Betriebsgerät gemäß DALI-2-Standard (EN
62386). Leuchte mittels Tastfunktion über
DALI-Steuerklemmen
schalt- und dimmbar (Touch DIM). Das Betriebsgerät ist
entsprechend der Ökodesign-Anforderungen (VO (EU)
2019/2020) austauschbar. Die Leuchte ist Monitoring
ready
(MOR) und liefert Leuchtendaten zur Überwachung oder
vorausschauenden Wartung. Sie ist damit kompatibel zu
den
TRILUX Monitoring Services. Das Produkt erfüllt die
grundlegenden Anforderungen der anwendbaren
EU-Richtlinien
und des Produktsicherheitsgesetzes und trägt die
CE-Kennzeichnung.
TRILUX Bestellnummer 8180251
Menge: 9,000 St

**07.50 Befestigungsmittel Winkelschiene für Leuchten 4401 C6/C12**
Befestigungsmittel Winkelschiene für Leuchten 4401
C6/C12.
Für den Einbau der Leuchten in Paneeldecken (Modul
100).
Verpackungseinheit 2 Stück.
Menge: 9,000 St

*Hinweis*

**07.60 4401 G2 C12 DW IP 30-840 ET**
4401 G2 C12 DW IP 30-840 ET
LED-Einbauleuchte für
Paneeldecken Modul 100 für Einzel- oder
Lichtbandanwendungen in Schutzart IP54. Geeignet zur
Anwendung in HACCP, IFS und/oder BRC Global Standard
Food zertifizierten Unternehmen. Für Paneeldecken im
Modul
100, Paneelbreite 84 mm, Fugenbreite 16 mm. Für den
Einbau
in Paneeldecken wird ein separat zu bestellendes
Zubehör
benötigt (4401 G2 ZBP ). Die transluzente
PMMA-Abdeckwanne
ist aus einem Stück gefertigt und besonders
eckenstabil. Mit
lambertscher Lichtstärkeverteilung. Die Abdeckung ist
vergilbungsfrei und trübt nicht ein.
Leuchtenlichtstrom und
Lichtfarbe fest eingestellt. Bemessungslichtstrom 3000
lm,
Bemessungsleistung 23 W, maximale
Leuchten-Lichtausbeute
130 lm/W. Lichtfarbe neutralweiß, ähnlichste
Farbtemperatur
(CCT) 4000 K, allgemeiner Farbwiedergabeindex (CRI)
R<sub>a</sub> > 80. Farborttoleranz (initial
MacAdam) ≤
3 SDCM. Mittlere Bemessungslebensdauer L80
(t<sub>q</sub>
25 °C) = 60.000 h. Die Lichtquelle ist entsprechend der
Ökodesign-Anforderungen (VO (EU) 2019/2020)
austauschbar.
Die Ersatzlichtquelle kann als Ersatzteil bezogen
werden.
Flimmern: Pst LM ≤ 1,0 bei Volllast.
Stroboskop-Effekt: SVM
≤ 0,4 bei Volllast. Leuchtenkörper aus Stahlblech.
Oberfläche
weiß beschichtet (ähnlich RAL 9016). Maße (L x B):
1250 mm x
100 mm, Höhe 105 mm. Mit stirnseitigen
Ausbrechöffnungen für
die Durchgangsverdrahtung. Schutzklasse (EN 61140): I,
Schutzart (DIN EN 60529): IP54, Stoßfestigkeitsgrad
nach IEC
62262: IK05, Prüftemperatur Glühdrahttest gemäß IEC
60695-2-11: 650 °C. Zulässige Umgebungstemperatur
(ta): 40
°C . Gewicht: 3,4 kg. Mit elektronischem Betriebsgerät,
schaltbar. Das Betriebsgerät ist entsprechend der
Ökodesign-Anforderungen (VO (EU) 2019/2020)
austauschbar.
Das Produkt erfüllt die grundlegenden Anforderungen der
anwendbaren EU-Richtlinien und des
Produktsicherheitsgesetzes und trägt die
CE-Kennzeichnung.

TRILUX Bestellnummer 8181940
Menge: 3,000 St

**07.70 Befestigungsmittel Winkelschiene für Leuchten 4401 C6/C12.**
Befestigungsmittel Winkelschiene für Leuchten 4401
C6/C12.
Für den Einbau der Leuchten in Paneeldecken (Modul
100).
Verpackungseinheit 2 Stück.
Menge: 3,000 St

*Hinweis*

**07.80 4401 G2 C15 DW IP 40-840 ET**
4401 G2 C15 DW IP 40-840 ET
LED-Einbauleuchte für
Paneeldecken Modul 100 für Einzel- oder
Lichtbandanwendungen in Schutzart IP54. Geeignet zur
Anwendung in HACCP, IFS und/oder BRC Global Standard
Food zertifizierten Unternehmen. Für Paneeldecken im
Modul
100, Paneelbreite 84 mm, Fugenbreite 16 mm. Für den
Einbau
in Paneeldecken wird ein separat zu bestellendes
Zubehör
benötigt (4401 G2 ZBP ). Die transluzente
PMMA-Abdeckwanne
ist aus einem Stück gefertigt und besonders
eckenstabil. Mit
lambertscher Lichtstärkeverteilung. Die Abdeckung ist
vergilbungsfrei und trübt nicht ein.
Leuchtenlichtstrom und
Lichtfarbe fest eingestellt. Bemessungslichtstrom 4000
lm,
Bemessungsleistung 30 W, maximale
Leuchten-Lichtausbeute
133 lm/W. Lichtfarbe neutralweiß, ähnlichste
Farbtemperatur
(CCT) 4000 K, allgemeiner Farbwiedergabeindex (CRI)
R<sub>a</sub> > 80. Farborttoleranz (initial
MacAdam) ≤
3 SDCM. Mittlere Bemessungslebensdauer L80
(t<sub>q</sub>
25 °C) = 60.000 h. Die Lichtquelle ist entsprechend der
Ökodesign-Anforderungen (VO (EU) 2019/2020)
austauschbar.
Die Ersatzlichtquelle kann als Ersatzteil bezogen
werden.
Flimmern: Pst LM ≤ 1,0 bei Volllast.
Stroboskop-Effekt: SVM
≤ 0,4 bei Volllast. Leuchtenkörper aus Stahlblech.
Oberfläche
weiß beschichtet (ähnlich RAL 9016). Maße (L x B):
1550 mm x
100 mm, Höhe 105 mm. Mit stirnseitigen
Ausbrechöffnungen für
die Durchgangsverdrahtung. Schutzklasse (EN 61140): I,
Schutzart (DIN EN 60529): IP54, Stoßfestigkeitsgrad
nach IEC
62262: IK05, Prüftemperatur Glühdrahttest gemäß IEC
60695-2-11: 650 °C. Zulässige Umgebungstemperatur
(ta): 40
°C . Gewicht: 4,1 kg. Mit elektronischem Betriebsgerät,
schaltbar. Das Betriebsgerät ist entsprechend der
Ökodesign-Anforderungen (VO (EU) 2019/2020)
austauschbar.
Das Produkt erfüllt die grundlegenden Anforderungen der
anwendbaren EU-Richtlinien und des
Produktsicherheitsgesetzes und trägt die
CE-Kennzeichnung.

TRILUX Bestellnummer 8182340
Menge: 14,000 St

**07.90 Befestigungsmittel Winkelschiene für Leuchten 4401 C15**
Befestigungsmittel Winkelschiene für Leuchten 4401
C15. Für
den Einbau der Leuchten in Paneeldecken (Modul 100).
Verpackungseinheit 2 Stück.
Menge: 14,000 St

*Hinweis*

**07.100 Siella G9 M84 DW 34-46/4ML-8MC ET**
Siella G9 M84 DW 34-46/4ML-8MC ET
Quadratische
LED-Einbauleuchte mit transluzenter Abdeckscheibe.
Ausführung M84 (625 mm x 625 mm).  Für Systemdecken mit
sichtbaren Tragschienen. In Kombination mit einem
separat zu
bestellenden Zubehör ist die Leuchte auch für die
Verwendung
zur Anbaumontage geeignet. In Kombination mit einem
separat
zu bestellenden Zubehör ist die Leuchte auch für die
Verwendung in gesägten Decken geeignet (Siella ZBB/4).
Weiterführende Hinweise zur Leuchtenmontage und deren
Befestigung können der Montageanleitung entnommen
werden.
Abdeckscheibe aus transluzentem PMMA. Mit symmetrisch
breit strahlender Lichtstärkeverteilung. Harmonische
Lichtwirkung durch gleichmäßig ausgeleuchteten
Lichtaustritt.
Leuchtenlichtstrom und Lichtfarbe in 8 Stufen
individuell
einstellbar (Multilumen, Multicolour).
Bemessungslichtstrom
3150 lm - 4600 lm, Bemessungsleistung 22 W - 29 W,
maximale Leuchten-Lichtausbeute 159 lm/W. Lichtfarbe
warmweiß oder neutralweiß, ähnlichste Farbtemperatur
(CCT)
3000 K oder 4000 K, allgemeiner Farbwiedergabeindex
(CRI)
R<sub>a</sub> > 80. Farborttoleranz (initial
MacAdam) ≤
3 SDCM. Mittlere Bemessungslebensdauer L80
(t<sub>q</sub>
25 °C) = 70.000 h. Flimmern: Pst LM ≤ 1,0 bei
Volllast.
Stroboskop-Effekt: SVM ≤ 0,4 bei Volllast. Rahmen
aus
Aluminium, rückseitiger Leuchtenkörper aus Stahlblech.
Oberfläche weiß beschichtet (ähnlich RAL 9016). Maße
(L x B):
620 mm x 620 mm, Leuchtenhöhe 32 mm. Schutzklasse (EN
61140): I, Schutzart (DIN EN 60529): IP20,
Stoßfestigkeitsgrad
nach IEC 62262: IK03, Prüftemperatur Glühdrahttest
gemäß
IEC 60695-2-11: 650 °C. Zulässige Umgebungstemperatur
(ta):
25 °C . Gewicht: 2,3 kg. Mit elektronischem
Betriebsgerät,
schaltbar. Das Betriebsgerät ist entsprechend der
Ökodesign-Anforderungen (VO (EU) 2019/2020)
austauschbar.
Das Produkt erfüllt die grundlegenden Anforderungen der
anwendbaren EU-Richtlinien und des
Produktsicherheitsgesetzes und trägt die
CE-Kennzeichnung.
Zusätzlich ist die Leuchte durch eine unabhängige
Prüfstelle
ENEC-zertifiziert.
TRILUX Bestellnummer 6000627340
Menge: 10,000 St

*Hinweis*

**07.110 OleveonF 15 B 4000-840**
OleveonF 15 B 4000-840
ET
LED-Feuchtraum-Anbauleuchte IP66 mit
PC-Leuchtenkörper und PMMA-Diffusor Geeignet zur
Anwendung in HACCP, IFS und/oder BRC Global Standard
Food zertifizierten Unternehmen. Mit begrenzter
Oberflächentemperatur, für den Einsatz in
feuergefährdeten
Räumen gemäß DIN EN 60598-2-24 geeignet. Mit
Cliplos-Verschlusstechnik zur schutzartgerechten,
einfachen
Montage von Diffusor-Abdeckwanne und Leuchtenkörper
nach
dem Anschluss. Für Decken- und Wand- sowie abgehängte
Montage. Deckenmontage über beiliegende
Befestigungsklammer. Abgehängte Montage über optionales
Zubehör möglich. PMMA-Diffusor mit innen liegender
Prismenstruktur. Mit symmetrisch breit strahlender
Lichtstärkeverteilung. Leuchtenlichtstrom und
Lichtfarbe fest
eingestellt. Bemessungslichtstrom 4000 lm,
Bemessungsleistung 28 W, maximale
Leuchten-Lichtausbeute
143 lm/W. Lichtfarbe neutralweiß, ähnlichste
Farbtemperatur
(CCT) 4000 K, allgemeiner Farbwiedergabeindex (CRI)
R<sub>a</sub> > 80. Farborttoleranz (initial
MacAdam) ≤
3 SDCM. Mittlere Bemessungslebensdauer L80
(t<sub>q</sub>
25 °C) = 50.000 h. Die Lichtquelle ist entsprechend der
Ökodesign-Anforderungen (VO (EU) 2019/2020)
austauschbar.
Flimmern: Pst LM ≤ 1,0 bei Volllast.
Stroboskop-Effekt: SVM
≤ 0,4 bei Volllast. Leuchtenkörper aus recycelbarem,
UV-beständigem PC. Oberfläche lichtgrau beschichtet
(ähnlich
RAL 7035). Mit Cliplos-Verschlusstechnik zur
schutzartgerechten, einfachen Montage von
Diffusor-Abdeckwanne und Leuchtenkörper nach dem
Anschluss. Maße (L x B): 1552 mm x 102 mm, Leuchtenhöhe
91 mm. Schutzklasse (EN 61140): I, Schutzart (DIN EN
60529):
IP66, Stoßfestigkeitsgrad nach IEC 62262: IK03,
Prüftemperatur
Glühdrahttest gemäß IEC 60695-2-11: 650 °C. Zulässige
Umgebungstemperatur (ta): -20 °C bis 35 °C. Gewicht:
2,5 kg.
Mit 3-poliger Anschlussklemme bis 2,5 mm<sup>2</sup>.
Mit
elektronischem Betriebsgerät, schaltbar. Das
Betriebsgerät ist
entsprechend der Ökodesign-Anforderungen (VO (EU)
2019/2020) austauschbar. Das Produkt erfüllt die
grundlegenden Anforderungen der anwendbaren
EU-Richtlinien
und des Produktsicherheitsgesetzes und trägt die
CE-Kennzeichnung. Zusätzlich ist die Leuchte durch eine
unabhängige Prüfstelle ENEC-zertifiziert.
TRILUX
Bestellnummer 7123240
Menge: 10,000 St

*Hinweis*

**07.120 Wannenleuchte**
Formschöne und hocheffiziente Wannenleuchte für den
Einsatz
auch bei erhöhten Anforderungen. Gehäuse und Endkappen
aus Stahlblech pulverbeschichtet. Endkappen ohne
sichtbare
Schrauben, mit dauerformbeständiger
Silikonschaumdichtung.
Gewölbter Diffusor aus vergilbungsfreiem Kunststoff
(PMMA)
opal. Speziell aufeinander abgestimmtes
2-Komponenten-Optiksystem für eine homogene und weiche
Ausleuchtung der gesamten lichtabgebenden Fläche.
Geeignet
für Deckenanbau, Wandanbau. Betriebsgerät integriert.
Für Durchgangsverdrahtung geeignet. MultiLumen:
Einstellbarkeit des Leuchtenlichtstroms in 4 Stufen.
Leuchte
mit begrenzter Oberflächentemperatur nach
DIN EN 60598-2-24 zur Verwendung in einer Umgebung, in
der
eine Ablagerung von nichtleitfähigem Staub auf der
Leuchte
erwartet werden kann. Geeignet für den Einsatz in der
Lebensmittel- und Getränkeindustrie. Umweltfreundlich
und
ressourcenschonend durch
austauschbare Komponenten.

Serie: PLANADO
Bestellnummer: 312626.002.1
Farbe: verkehrsweiß, matt (RAL 9016)
Länge: 1500 mm
Breite: 160 mm
Höhe: 58 mm
Gewicht: 4.6 kg
Lichtquelle: LED
Sockel: ohne Sockel
Farbtemperatur: 4000K
Farbwiedergabeindex: 80
Farbtoleranz (McAdam): 3 SDCM
Lebensdauer Lichtquelle: 50000 h (L80/B10)
Bemessungsleistung: 57 W
Bemessungsleuchtenlichtstrom: 7200 lm
Ausstrahlwinkel Down: 126° / 113°
Blendungsbewertungsindex RUG (4H 8H): 24.5
Systemeffizienz: 126 lm/W
Bemessungsleistung 2: 51 W
Bemessungsleuchtenlichtstrom 2: 6600 lm
Ausstrahlwinkel Down 2: 126° / 113°
Blendungsbewertungsindex RUG (4H 8H) 2: 24.2
Leuchtenlichtausbeute 2: 129 lm/W
Bemessungsleistung 3: 49 W
Bemessungsleuchtenlichtstrom 3: 6350 lm
Ausstrahlwinkel Down 3: 126° / 113°
Blendungsbewertungsindex RUG (4H 8H) 3: 24.1
Leuchtenlichtausbeute 3: 130 lm/W
Bemessungsleistung 4: 42 W
Bemessungsleuchtenlichtstrom 4: 5550 lm
Ausstrahlwinkel Down 4: 126° / 113°
Blendungsbewertungsindex RUG (4H 8H) 4: 23.6
Leuchtenlichtausbeute 4: 132 lm/W
Lichtaustritt: direkt
Lichtverteilung: symmetrisch
Betriebsgerät: Konstantstrom-Versorgung
Spannung: 220 - 240 V / 50 Hz, 60 Hz
Leistungsfaktor: 0.98
Schutzklasse: I
Leuchten an Sicherung B10A: 13
Leuchten an Sicherung B16A: 21
Leuchten an Sicherung C10A: 21
Leuchten an Sicherung C16A: 33
Einschaltstrom / Einschaltzeit: 13.6 A / 220 µs
Klirrfaktor (THD): 15 %
Schutzart: IP 54
Umgebungstemperatur: -25 °C bis +35 °C
Schlagschutz: IK05
Glühdrahtprüfung: 650 °C
Sicherheitszeichen: D-Zeichen
Konformitätszeichen: CE, EAC
Menge: 13,000 St

*Hinweis*

**07.130 BEGA Decken- und Wandleuchte**
BEGA Decken- und Wandleuchte 24716 mit Schutzgitter.
Die
Farbtemperatur der Leuchte kann wahlweise auf 3000 K
(Werkseinstellung) oder 4000 K eingestellt werden.
LED, 27,2
W Leuchten-Anschlussleistung, Leuchten-Lichtstrom 2131
lm
im Betrieb bei Farbtemperatur 3000 K.
Leuchten-Lichtstrom
2241 lm im Betrieb bei Farbtemperatur 4000 K.
Farbwiedergabeindex (CRI) > 80. Mit austauschbarem BEGA
LED-Modul mit einer mittleren Bemessungslebensdauer von
150.000 Betriebsstunden (L80B50 bei ta = 25 °C).
20-jährige
Nachliefergarantie auf das LED-Modul und die
Verschleißteile.
Mit LED-Netzteil 220-240 V, 0/50-60 Hz. Schutzart IP
65.
Ballwurfsicher  Die Prüfung der Ballwurfsicherheit
erfolgte
ausschließlich mit Handbällen gemäß DIN 18032-3:
2018-11.
Leuchte aus Aluminiumguss, Aluminium und Edelstahl
Beschichtungstechnologie BEGA Unidure® , Farbe Grafit.
Kristallglas innen weiß. 2 Leitungsverschraubungen mit
Zugentlastung zur Durchverdrahtung der
Netzanschlussleitung
von ø 7-12 mm. Anschlussklemme 2,5 qmm. Abmessungen Ø
350 x Höhe 110 mm.
Menge: 4,000 St

*Hinweis*

**07.140 Deveo Fit 1500 4000-840 ET**
Deveo Fit 1500 4000-840 ET PC
Anbauleuchte für
Feuchträume und überdachte Außenbereiche. Geeignet zur
Anwendung in HACCP, IFS und/oder BRC Global Standard
Food zertifizierten Unternehmen. Mit begrenzter
Oberflächentemperatur, für den Einsatz in
feuergefährdeten
Räumen gemäß DIN EN 60598-2-24 geeignet. Für Decken-
und
Wand- sowie abgehängte Montage. Die Wandmontage kann
horizontal oder vertikal erfolgen. Diebstahlsichere
Montage
mittels separat zu bestellender Diebstahlsicherung
möglich.
Montageclips und Triangelbügel für abgehängte Montage
im
Lieferumfang enthalten. Montageclips verschiebbar. Mit
opaler
PC-Abdeckung. Mit lambertscher Lichtstärkeverteilung.
Leuchtenlichtstrom und Lichtfarbe fest eingestellt.
Bemessungslichtstrom 4000 lm, Bemessungsleistung 32 W,
maximale Leuchten-Lichtausbeute 125 lm/W. Lichtfarbe
neutralweiß, ähnlichste Farbtemperatur (CCT) 4000 K,
allgemeiner Farbwiedergabeindex (CRI) R<sub>a</sub>
>
80. Farborttoleranz (initial MacAdam) ≤ 3 SDCM.
Mittlere
Bemessungslebensdauer L80 (t<sub>q</sub> 25 °C) =
50.000
h. Flimmern: Pst LM ≤ 1,0 bei Volllast.
Stroboskop-Effekt:
SVM ≤ 0,4 bei Volllast. Leuchtenkörper aus einem
einteiligen
PC-Extrusionsprofil. PC-Endkappen mit UV-Schutz.
Oberfläche
lichtgrau beschichtet (ähnlich RAL 7035). Maße (L x
B): 1493
mm x 76 mm, Leuchtenhöhe 67 mm. Schutzklasse (EN
61140):
I, Schutzart (DIN EN 60529): IP66, Stoßfestigkeitsgrad
nach
IEC 62262: IK10, Prüftemperatur Glühdrahttest gemäß IEC
60695-2-11: 850 °C. Zulässige Umgebungstemperatur
(ta): 35
°C Gewicht: 1,0 kg. Die Leuchte ist für den Betrieb an
einem
230V Gleichspannungsnetz (DC) geeignet. Mit
elektronischem
Betriebsgerät, schaltbar. Das Produkt erfüllt die
grundlegenden
Anforderungen der anwendbaren EU-Richtlinien und des
Produktsicherheitsgesetzes und trägt die
CE-Kennzeichnung.

TRILUX Bestellnummer 7541140
Menge: 6,000 St

*Hinweis*

**07.150 Mondia G3 K WD3 DW 32-840 ET**
Mondia G3 K WD3 DW 32-840 ET PC
Runde
LED-Anbauleuchte mit opaler, sphärisch geformter
PC-Abdeckwanne, Leuchtendurchmesser 512 mm. Der leicht
zu montierende Dekorring ist als optionales Zubehör in
den
Standardfarben verfügbar und kann auf Anfrage auch in
kundenspezifischen Farben ausgeführt werden.
Entwickelt und
hergestellt in Deutschland.  Zur Wand- oder
Deckenmontage.
Mit lambertscher Lichtstärkeverteilung. Mit leichtem
Indirektanteil zur Oberflächenaufhellung.
Leuchtenlichtstrom
und Lichtfarbe fest eingestellt. Bemessungslichtstrom
3200 lm,
Bemessungsleistung 26 W, maximale
Leuchten-Lichtausbeute
123 lm/W. Lichtfarbe neutralweiß, ähnlichste
Farbtemperatur
(CCT) 4000 K, allgemeiner Farbwiedergabeindex (CRI)
R<sub>a</sub> > 80. Farborttoleranz (initial
MacAdam) ≤
3 SDCM. Mittlere Bemessungslebensdauer L70
(t<sub>q</sub>
25 °C) = 75.000 h. Die Lichtquelle ist entsprechend der
Ökodesign-Anforderungen (VO (EU) 2019/2020)
austauschbar.
Flimmern: Pst LM ≤ 1,0 bei Volllast.
Stroboskop-Effekt: SVM
≤ 0,4 bei Volllast. Leuchtenkörper aus Stahlblech.
Oberfläche
weiß beschichtet (ähnlich RAL 9016). Durchmesser der
Abdeckwanne Ø 512 mm, Leuchtenhöhe 138 mm.
Schutzklasse (EN 61140): I, Schutzart (DIN EN 60529):
IP40,
Stoßfestigkeitsgrad nach IEC 62262: IK06,
Prüftemperatur
Glühdrahttest gemäß IEC 60695-2-11: 650 °C. Zulässige
Umgebungstemperatur (ta): -20 °C bis 25 °C. Gewicht:
3,5 kg.
Der Anschluss erfolgt mittels Steckklemme mit
Netzweiterleitungsausstattung. Mit elektronischem
Betriebsgerät, schaltbar. Das Betriebsgerät ist
entsprechend der
Ökodesign-Anforderungen (VO (EU) 2019/2020)
austauschbar.
Das Produkt erfüllt die grundlegenden Anforderungen der
anwendbaren EU-Richtlinien und des
Produktsicherheitsgesetzes und trägt die
CE-Kennzeichnung.
Zusätzlich ist die Leuchte durch eine unabhängige
Prüfstelle
ENEC-zertifiziert.
TRILUX Bestellnummer 7966040
Menge: 2,000 St

*Hinweis*

**07.160 Amatris G4 C07 WR 14-26/3ML-840 ET**
Amatris G4 C07 WR 14-26/3ML-840 ET 01
Rundes
LED-Downlight mit weißem Reflektor. Geeignet zur
Anwendung
in HACCP, IFS und/oder BRC Global Standard Food
zertifizierten Unternehmen. Werkzeugloser Deckeneinbau
durch
Schnellmontagefedern. Mit geschlossenem, prismierten
PMMA-Diffusor. Reflektor weiß lackiert. Mit
symmetrisch eng
strahlender Lichtstärkeverteilung. Ausstrahlungswinkel
77°.
Leuchtenlichtstrom in 3 Stufen einstellbar
(Multilumen).
Bemessungslichtstrom 1400 lm - 2600 lm,
Bemessungsleistung
11,5 W - 20 W, maximale Leuchten-Lichtausbeute 130
lm/W.
Lichtfarbe neutralweiß, ähnlichste Farbtemperatur
(CCT) 4000
K, allgemeiner Farbwiedergabeindex (CRI) R<sub>a</sub>
>
80. Farborttoleranz (initial MacAdam) ≤ 3 SDCM.
Mittlere
Bemessungslebensdauer L80 (t<sub>q</suba> 25 °C) =
50.000
h. Die Lichtquelle ist entsprechend der
Ökodesign-Anforderungen (VO (EU) 2019/2020)
austauschbar.
Flimmern: Pst LM ≤ 1,0 bei Volllast.
Stroboskop-Effekt: SVM
≤ 0,4 bei Volllast. Deckenring und Kühlkörper aus
Aluminium-Druckguss. Deckenring weiß pulverbeschichtet
(ähnlich RAL 9016). Einschließlich Dekor-Ring zur
Aufnahme
von Ankleidungen. Außenmaße Deckenring Ø 230 mm.
Leuchtenhöhe 82 mm. Schutzklasse (EN 61140): II,
Schutzart
(DIN EN 60529): IP20, Stoßfestigkeitsgrad nach IEC
62262:
IK03, Prüftemperatur Glühdrahttest gemäß IEC
60695-2-11:
650 °C. Zulässige Umgebungstemperatur (ta): 25 °C
Gewicht:
0,8 kg. Mit elektronischem Betriebsgerät, schaltbar.
Das
Betriebsgerät ist entsprechend der
Ökodesign-Anforderungen
(VO (EU) 2019/2020) austauschbar. Separates
Betriebsgerät
mit integrierter Zugentlastung. Das Produkt erfüllt die
grundlegenden Anforderungen der anwendbaren
EU-Richtlinien
und des Produktsicherheitsgesetzes und trägt die
CE-Kennzeichnung. Zusätzlich ist die Leuchte durch eine
unabhängige Prüfstelle ENEC-zertifiziert.
TRILUX
Bestellnummer 8382440
Menge: 11,000 St

*Hinweis*
Allgemein Montagehöhe circa 7,5-8,5 Meter.

Gerüst ist gesondert beschrieben.

In die Positionen ist der statische Nachweis einer
Leuchten-Abhängekonstruktion für die Sporthalle.
Einsatz von ballwurfsicheren LED-Sporthallenleuchten
gemäß
DIN 18032-3 sowie Herstellerangaben mit sämtlichen
Zubehörteilen einzukalkulieren.
Statischer Nachweis der kompletten Abhängekonstruktion
durch
den Hersteller oder einen von ihm beauftragten,
qualifizierten
Tragwerksplaners.

**07.170 Actison Fit D1 CDP 16000-840 ETDD**
Actison Fit D1 CDP 16000-840 ETDD
Ballwurfsichere,
nach DIN VDE 0710-13 geprüfte LED-Anbauleuchte mit
CDP-Abdeckscheibe. Geeignet zum Einsatz in Sportstätten
nach DIN 18032-3: 2023-12, Kategorie D1. Die Prüfungen
erfolgen durch ein nach DIN EN ISO 17025 akkreditiertes
Institut (VDE-Prüf- und Zertifizierungsinstitut GmbH),
Zertifizierungsprozess laufend. LED-Module und
Betriebsgeräte
sind nachhaltig in einer Baugruppe zusammen gefasst.
Diese
kann getauscht werden, ohne eine Demontage des
Leuchtenkörpers und des optischen Systems aus der
Deckenkonstruktion vorzunehmen. Die Baugruppe steht als
separat zu bestellendes Zubehör zur Verfügung.
Anbauleuchte
für die Deckenmontage. Mit Zubehör auch als Einbau-
oder
Hängeleuchte zu verwenden. Mit hocheffizienter
Mikroprismatik
CDP. Mit symmetrisch breit strahlender
Lichtstärkeverteilung.
Leuchtenlichtstrom und Lichtfarbe fest eingestellt.
Bemessungslichtstrom 16000 lm, Bemessungsleistung 116
W,
maximale Leuchten-Lichtausbeute 138 lm/W. Lichtfarbe
neutralweiß, ähnlichste Farbtemperatur (CCT) 4000 K,
allgemeiner Farbwiedergabeindex (CRI) R<sub>a</sub>
>
80. Farborttoleranz (initial MacAdam) ≤ 3 SDCM.
Mittlere
Bemessungslebensdauer L80 (t<sub>q</sub> 35 °C) =
100.000
h., Mittlere Bemessungslebensdauer L90 (t<sub>q</sub>
35
°C) = 50.000 h. Die Lichtquelle ist entsprechend der
Ökodesign-Anforderungen (VO (EU) 2019/2020)
austauschbar.
Flimmern: Pst LM ≤ 1,0 bei Volllast.
Stroboskop-Effekt: SVM
≤ 0,4 bei Volllast. Leuchtenkörper aus Stahlblech.
Oberfläche
weiß beschichtet (ähnlich RAL 9016). Maße (L x B):
1548 mm x
309,5 mm, Leuchtenhöhe 97 mm. Mit stirnseitigen
Ausbrechöffnungen für wärmebeständige
Durchgangsverdrahtung. Ballwurfsicher gemäß DIN
18032-3.
Schutzklasse (EN 61140): I, Schutzart (DIN EN 60529):
IP20,
Stoßfestigkeitsgrad nach IEC 62262: IK08,
Prüftemperatur
Glühdrahttest gemäß IEC 60695-2-11: 650 °C. Zulässige
Umgebungstemperatur (ta): 25 °C Gewicht: 11,3 kg. Mit
5-poliger Anschlussklemme bis 2,5 mm<sup>2</sup> für
Netzanschluss und Netzweiterleitung. Mit zwei
elektronischen
Betriebsgeräten, digital dimmbar (DALI). Betriebsgerät
gemäß
DALI-2-Standard (EN 62386). Leuchte mittels
Tastfunktion über
DALI-Steuerklemmen schalt- und dimmbar (Touch DIM). Das
Betriebsgerät ist entsprechend der
Ökodesign-Anforderungen
(VO (EU) 2019/2020) austauschbar. Die Leuchte ist
Monitoring
ready (MOR) und liefert Leuchtendaten zur Überwachung
oder
vorausschauenden Wartung. Sie ist damit kompatibel zu
den
TRILUX Monitoring Services. Das Produkt erfüllt die
grundlegenden Anforderungen der anwendbaren
EU-Richtlinien
und des Produktsicherheitsgesetzes und trägt die
CE-Kennzeichnung. Zusätzlich ist die Leuchte durch eine
unabhängige Prüfstelle ENEC-zertifiziert. Leuchte 10
Jahre,
Ersatzteile (LED-Modul, Betriebsgerät, optisches
System) 15
Jahre nach Rechnungsdatum unter Vorbehalt vertretbarer
Änderungen, die dem Fortschritt dienen,
verfügbar.
TRILUX Bestellnummer 7237951
Menge: 66,000 St

**07.180 1 Paar Montagewinkel**
1 Paar Montagewinkel für Actison LED (265 mm) /
Actison Fit
Leuchten (310 mm), zur Befestigung der Leuchte an das
Tragschienensystem.

Actison Fit TS1

TOC: 5994700
Menge: 66,000 St

**07.190 Winkeltragschiene 1-längige Ausführung**
Winkeltragschiene., 1-längige Ausführung. 1 Paar.
Länge: 1550
mm.

110N/155 Wkl-Tragschiene

TOC: 2928900
Menge: 6,000 St

**07.200 Winkeltragschiene 2-längige Ausführung**
Winkeltragschiene. 1 Paar. 2-längige Ausführung.
Länge: 3100
mm.

110N/310 Wkl-Tragschiene

TOC: 2929000
Menge: 48,000 St

**07.210 Winkeltragschienen-Kupplung**
Winkeltragschienen-Kupplung. 1 Paar.

113N Wkl-Tragschienen-Kupplung

TOC: 2228700
Menge: 36,000 St

**07.220 Aufhängemittel**
Aufhängemittel für die ballwurfsichere, abgehängte
Montage für
Leuchten der Baureihe Actison LED und Actison Fit in
Verbindung mit Tragschiene 110N···. Bestehend aus
Gliederkette, Spannschloss, Karabiner, Aufhängeösen und
Deckenplatte.

Actison Fit H 110N

TOC: 5950200
Menge: 144,000 St

**07.230 Ballabrollbügel**
Ballabrollbügel für Actison LED (265 mm) / Actison Fit
(310 mm)
Leuchten. Montage nur in Verbindung mit Tragschiene
110N···
und Montagewinkel Actison TS1. Individuell angepasst an
Bestandsabhängung. Inklusive Lochung. Ohne Werkseitige
Lochung im Ballabrollbügel.

Actison Fit BAB 1

TOC: 5950300
Menge: 102,000 St

**07.240 Abdeckblech U-Form**
Abdeckblech U-Form
U-förmiges Abdeckblech mit zwei Abkantungen zur
Unterseitenmontage an der ausgeschriebenen
Leuchtentragschiene. Netto-Breite 415 mm, Länge
zwischen
7501550 mm. Aus robustem Stahlblech, Materialstärke ca.
2,0 mm zur Gewährleistung der Ballwurfsicherheit für
Sporthallen. Pulverbeschichtung in RAL 9016
Verkehrsweiß.
Befestigung mittels selbstsichernder Schrauben,
inklusive aller
notwendigen Befestigungsteile.
Menge: 60,000 m

**07.250 Zubehörwinkel**
Zubehörwinkel zum leichten und sicheren Öffnen der
Leuchtenabdeckung. Speziell für Leuchten der Baureihe
Actison
Fit, Fidesca PM G3, Fidesca SD G3.
Menge: 5,000 St

*Hinweis*

**07.260 OleveonF 12 B 4000-840**
OleveonF 12 B 4000-840
ET
LED-Feuchtraum-Anbauleuchte IP66 mit
PC-Leuchtenkörper und PMMA-Diffusor Geeignet zur
Anwendung in HACCP, IFS und/oder BRC Global Standard
Food zertifizierten Unternehmen. Mit begrenzter
Oberflächentemperatur, für den Einsatz in
feuergefährdeten
Räumen gemäß DIN EN 60598-2-24 geeignet. Mit
Cliplos-Verschlusstechnik zur schutzartgerechten,
einfachen
Montage von Diffusor-Abdeckwanne und Leuchtenkörper
nach
dem Anschluss. Für Decken- und Wand- sowie abgehängte
Montage. Deckenmontage über beiliegende
Befestigungsklammer. Abgehängte Montage über optionales
Zubehör möglich. PMMA-Diffusor mit innen liegender
Prismenstruktur. Mit symmetrisch breit strahlender
Lichtstärkeverteilung. Leuchtenlichtstrom und
Lichtfarbe fest
eingestellt. Bemessungslichtstrom 4000 lm,
Bemessungsleistung 28 W, maximale
Leuchten-Lichtausbeute
143 lm/W. Lichtfarbe neutralweiß, ähnlichste
Farbtemperatur
(CCT) 4000 K, allgemeiner Farbwiedergabeindex (CRI)
R<sub>a</sub> > 80. Farborttoleranz (initial
MacAdam) ≤
3 SDCM. Mittlere Bemessungslebensdauer L80
(t<sub>q</sub>
25 °C) = 50.000 h. Die Lichtquelle ist entsprechend der
Ökodesign-Anforderungen (VO (EU) 2019/2020)
austauschbar.
Flimmern: Pst LM ≤ 1,0 bei Volllast.
Stroboskop-Effekt: SVM
≤ 0,4 bei Volllast. Leuchtenkörper aus recycelbarem,
UV-beständigem PC. Oberfläche lichtgrau beschichtet
(ähnlich
RAL 7035). Mit Cliplos-Verschlusstechnik zur
schutzartgerechten, einfachen Montage von
Diffusor-Abdeckwanne und Leuchtenkörper nach dem
Anschluss. Maße (L x B): 1257 mm x 102 mm, Leuchtenhöhe
91 mm. Schutzklasse (EN 61140): I, Schutzart (DIN EN
60529):
IP66, Stoßfestigkeitsgrad nach IEC 62262: IK03,
Prüftemperatur
Glühdrahttest gemäß IEC 60695-2-11: 650 °C. Zulässige
Umgebungstemperatur (ta): -20 °C bis 35 °C. Gewicht:
2,2 kg.
Mit 3-poliger Anschlussklemme bis 2,5 mm<sup>2</sup>.
Mit
elektronischem Betriebsgerät, schaltbar. Das
Betriebsgerät ist
entsprechend der Ökodesign-Anforderungen (VO (EU)
2019/2020) austauschbar. Das Produkt erfüllt die
grundlegenden Anforderungen der anwendbaren
EU-Richtlinien
und des Produktsicherheitsgesetzes und trägt die
CE-Kennzeichnung. Zusätzlich ist die Leuchte durch eine
unabhängige Prüfstelle ENEC-zertifiziert.
TRILUX
Bestellnummer 7119840
Menge: 1,000 St

**07.270 Anschlussleitung 3x2,5mm²**
ÖLFLEX® CLASSIC 100 CY 450/750V
Anschluss- und Steuerleitung; 3G2.5; U0/U: 450/750 V;
PVC;
Aderidentifizierung: Farben; Geschirmt; flexibel

Befestigung an nachfolgend beschriebener
Seilkonstruktion.
Zum Beispiel mittels Kabelclip, Seilhalter-Clip für
Stahlseile.
Die Befestigung muss ballwurfsicher erfolgen.

Montagehöhe 8-10 Meter

Gleichwertige Kabel müssen auch optisch dem
ausgeschriebenen Typ entsprechen.

Fabrikat: Lapp Kabel
Typ: ÖLFLEX® CLASSIC 100 CY 450/750V 3G2,5

oder gleichwertig

angebotenes Fabrikat: '

'........................................'

angebotener Typ: '

'.......................................'
vom Bieter einzutragen.
Menge: 145,000 m

**07.280 Anschlussleitung 5x2,5mm²**
ÖLFLEX® CLASSIC 100 CY 450/750V
Anschluss- und Steuerleitung; 5G2.5; U0/U: 450/750 V;
PVC;
Aderidentifizierung: Farben; Geschirmt; flexibel

Artikelname:
ÖLFLEX® CLASSIC 100 CY 450/750V 5G2,5

Artikelnummer:
00350123

Befestigung an nachfolgend beschriebener
Seilkonstruktion.
Zum Beispiel mittels Kabelclip, Seilhalter-Clip für
Stahlseile.
Die Befestigung muss ballwurfsicher erfolgen.

Montagehöhe 8-10 Meter

Gleichwertige Kabel müssen auch optisch dem
ausgeschriebenen Typ entsprechen.

Fabrikat: Lapp Kabel
Typ: ÖLFLEX® CLASSIC 100 CY 450/750V 5G2,5

oder gleichwertig

angebotenes Fabrikat: '

'........................................'

angebotener Typ: '

'.......................................'
vom Bieter einzutragen.
Menge: 115,000 m

**07.290 Verbindungsdose Einführungen Kunststoff 100/100mm T 75mm IP54 AP**
STLB-Bau 2025-10 053
Verbindungsdose DIN EN IEC 60670-1 (VDE 0606-1) als
Abzweigkasten, mit Einführungen für Mantelleitungen für
ortsfeste Installation, aus Kunststoff, Grundfläche
mind. 100/100
mm, Tiefe mind. 75 mm, mit Deckel mit
Schraubbefestigung,
Schutzart IP 54 DIN EN 60529 (VDE 0470-1), Aufputz,
Arbeitshöhe des Montageortes über 7,5 bis 9,5 m über
der
Standfläche des hierfür erforderlichen Gerüstes,
Gerüst wird
beigestellt/ist vorh., Ausführung gemäß
Einzelbeschreibung,
Einzelbeschreibungs-Nr '
mit vier Verschraubungen, Montage an Trapezblech'
.
Menge: 56,000 St

### Titel 08 Sicherheitbeleuchtung

*Hinweis*
Fabrikatvorgabe Sicherheitsbeleuchtung (Bestandssystem)

Sicherheitsbeleuchtungsanlage  Erweiterung /
Modernisierung
unter Nutzung vorhandener Systemkomponenten
Beschreibung:
Die Erweiterung bzw. Erneuerung der bestehenden
Sicherheitsbeleuchtungsanlage hat unter zwingender
Verwendung der im Bestand vorhandenen System- und
Installationskomponenten zu erfolgen.
Die vorhandene Anlage basiert auf dem Fabrikat Inotec,
Systemtyp CPS, einschließlich zugehöriger
Überwachungs-,
Kommunikations- und Versorgungstechnologien.
Um die vollständige Kompatibilität,
Funktionssicherheit,
Systemintegration sowie die Zulassung nach DIN EN
50172 /
DIN VDE 0108 sicherzustellen, sind ausschließlich
nachfolgende Anforderungen zulässig:

Verwendung von kompatiblen Originalkomponenten des
bestehenden Herstellers.
Nutzung der vorhandenen Leitungsnetze, Busstrukturen
und
Kommunikationsprotokolle.
Sicherstellung der vollständigen Einbindung in die
bestehende
zentrale Überwachung / Leittechnik.
Einhaltung der herstellerspezifischen Systemparameter
(Akkutechnologie, Ladegeräte, Leuchtenelektronik)
Dokumentation, Parametrierung und Abnahme nach
Herstellervorgaben.

Fabrikatvorgabe:
Zulässiges Fabrikat zur Gewährleistung der
Systemkompatibilität:
Hersteller Inotec, Typenreihe CPS
Hinweis zur Begründung der Fabrikatbindung:
Die Bestandsanlage ist ein geschlossenes,
herstellerspezifisches System. Eine Integration von
Fremdfabrikaten ist technisch nicht möglich bzw. würde
die
Sicherheit, Zulassung, Gewährleistung und Funktion des
bestehenden Systems beeinträchtigen. Die
Fabrikatvorgabe ist
daher aus technischen Gründen gemäß § 31 Abs. 6 VgV /
§ 7
Abs. 3 VOB/A gerechtfertigt.

*Hinweis*

**08.10 Systemleuchten / Ballwurfsichere und schlagfeste**
Systemleuchten / Ballwurfsichere und schlagfeste
Leuchten / SN 8030.2

SN 8030.2 D-12 SHB FLD 230V RAL 9016 - (104238826)

Sicherheitsleuchte SN 8030.2D-12 SHB FLD 230V  RAL 9016

Ballwurfsichere und schlagfeste LED-Sicherheitsleuchte
mit
optimierter Lichtverteilung zur Ausleuchtung von
Flächen.
Leuchten mit robustem Gehäuse aus pulverbeschichtetem
Metall zum Einsatz in Umgebungen mit erhöhter
Beanspruchung und in Sportstätten.

Lichtverteilung: Symmetric High BayReference (Object)
not
found: tb89401039858023 Flächen. Für Lichtpunkthöhen
bis:
10,0 m. Maximal 19,0 m Leuchtenabstand bei 1 lx auf der
Mittellinie des Rettungsweges nach EN 1838 unter
Berücksichtigung eines Wartungsfaktors von 0,8

- Befestigungsart: Deckenmontage
- Material: Stahlblech pulverbeschichtet
- Eingangsklemmen: max. 2,5mm² eindrähtig oder max.
1,5mm²
Litze mit Aderendhülse

- Leuchtmittel: auswechselbares 1 x 3,5W LED-Modul
- Lichtfarbe: 4000 K
- Lichtverteilung: Symmetric High Bay
- Lebensdauer: 50.000 h
- Dimmung: im Netzbetrieb logarithmisch in
10%-Schritten

- Überwachungsart: Einzelleuchtenüberwachung mit
detaillierter
Klartext- / Zielortangabe

- Schutzart: IP40
- Schutzklasse: I
- Schlagfestigkeit: IK10
- Nennspannung: 230 V AC/DC +/-10 % 50/60 Hz; DC: 176
V -
264 V
- Stromaufnahme Batteriebetrieb: 25 mA
- Scheinleistung: 5,8 VA
- Einschaltstrom: 6 A / 22 µs
- Zulässiger Temperaturbereich: -15 bis +40 °C
Menge: 18,000 St

*Hinweis*

**08.20 Systemleuchten / Ballwurfsichere und schlagfeste**
Systemleuchten / Ballwurfsichere und schlagfeste
Leuchten / SN 8030.2

SN 8030.2 D-12 SLB FLD 230V RAL 9016 - (104238523)

Sicherheitsleuchte SN 8030.2D-12 SLB FLD 230V  RAL 9016

Ballwurfsichere und schlagfeste LED-Sicherheitsleuchte
mit
optimierter Lichtverteilung zur Ausleuchtung von
Flächen.
Leuchten mit robustem Gehäuse aus pulverbeschichtetem
Metall zum Einsatz in Umgebungen mit erhöhter
Beanspruchung und in Sportstätten.

Lichtverteilung: Symmetric Low BayReference (Object)
not
found: tb89401039858023 Flächen. Für Lichtpunkthöhen
bis:
5,0 m. Maximal 15,5 m Leuchtenabstand bei 1 lx auf der
Mittellinie des Rettungsweges nach EN 1838 unter
Berücksichtigung eines Wartungsfaktors von 0,8

- Befestigungsart: Deckenmontage
- Material: Stahlblech pulverbeschichtet
- Eingangsklemmen: max. 2,5mm² eindrähtig oder max.
1,5mm²
Litze mit Aderendhülse

- Leuchtmittel: auswechselbares 1 x 3,5W LED-Modul
- Lichtfarbe: 4000 K
- Lichtverteilung: Symmetric Low Bay
- Lebensdauer: 50.000 h
- Dimmung: im Netzbetrieb logarithmisch in
10%-Schritten

- Überwachungsart: Einzelleuchtenüberwachung mit
detaillierter
Klartext- / Zielortangabe

- Schutzart: IP40
- Schutzklasse: I
- Schlagfestigkeit: IK10
- Nennspannung: 230 V AC/DC +/-10 % 50/60 Hz; DC: 176
V -
264 V
- Stromaufnahme Batteriebetrieb: 25 mA
- Scheinleistung: 5,8 VA
- Einschaltstrom: 6 A / 22 µs
- Zulässiger Temperaturbereich: -15 bis +40 °C
Menge: 13,000 St

*Hinweis*

**08.30 Systemleuchten / Wand-, Boden- und Stufenleuchten / SN**
Systemleuchten / Wand-, Boden- und Stufenleuchten / SN
6114

SN 6114.1 FLD 230V 4K IP54 G RAL 9005  - (104436260)

Sicherheitsleuchte SN 6114.1 FLD 230V rechteckig,
Lichtaustritt: Gitter RAL 9005

- Befestigungsart: Wand- oder Stufeneinbaumontage
- Material: Aluminium-Druckguss
- Blendenform: rechteckig, Lichtaustritt: Gitter
- Abm.: Länge x Breite x Höhe: 260 mm x 70 mm x 5 mm
- Eingangsklemmen: max. 2,5mm² eindrähtig oder max.
1,5mm²
Litze mit Aderendhülse

- Leuchtmittel: auswechselbares 18 x 0,15W LED-Modul
- Lichtfarbe: 4000 K
- Lichtverteilung: Asymmetric Wall
- Lebensdauer: 50.000 h
- Dimmung: im Netzbetrieb logarithmisch in
10%-Schritten

- Überwachungsart: Einzelleuchtenüberwachung mit
detaillierter
Klartext- / Zielortangabe

- Schutzart: IP54
- Schutzklasse: I
- Nennspannung: 230 V AC/DC +/-10 % 50/60 Hz; DC: 176
V -
264 V
- Stromaufnahme Batteriebetrieb: 22 mA
- Scheinleistung: 7,8 VA
- Einschaltstrom: 6 A / 34 µs
- Zulässiger Temperaturbereich: -15 bis +40 °C
Menge: 16,000 St

*Hinweis*

**08.40 Systemleuchten / Kunststoffleuchten / SN 2100**
Systemleuchten / Kunststoffleuchten / SN 2100

SN 2100 FLD 230V IP65  - (100854536)

Sicherheitsleuchte SN 2100 FLD 230V  Polycarbonat

Rotationssymmetrische Lichtverteilung zur Ausleuchtung
von
Flächen und Rettungswegen. Für Lichtpunkthöhen bis
10,0m.
Maximal 13,9m Leuchtenabstand bei 1 lx auf der
Mittellinie des
Rettungsweges nach EN 1838 unter Berücksichtigung eines
Wartungsfaktors von 0,8.

- Befestigungsart: Deckenmontage
- Material: Polycarbonat
- Abm.: Länge x Breite x Höhe: 200 mm x 140 mm x 65 mm
- Eingangsklemmen: max. 2,5mm² eindrähtig oder max.
1,5mm²
Litze mit Aderendhülse

- Leuchtmittel: auswechselbares 4 x 1W LED-Modul
- Lichtfarbe: 6500 K
- Lichtverteilung: Symmetric High Bay, Symmetric Low
Bay
- Lebensdauer: 50.000 h
- Dimmung: im Netzbetrieb logarithmisch in
10%-Schritten

- Überwachungsart: Einzelleuchtenüberwachung mit
detaillierter
Klartext- / Zielortangabe

- Schutzart: IP65
- Schutzklasse: II
- Schlagfestigkeit: IK06
- Nennspannung: 230 V AC/DC +/-10 % 50/60 Hz; DC: 176
V -
264 V
- Stromaufnahme Batteriebetrieb: 28 mA
- Scheinleistung: 6,3 VA
- Einschaltstrom: 6 A / 22 µs
- Zulässiger Temperaturbereich: -15 bis +40 °C
Menge: 11,000 St

**08.50 Ballschutzkorb**
Ballschutzkorb weiß, pulverbeschichtet für zuvor
beschriebene
Leuchte
Menge: 11,000 St

*Hinweis*

**08.60 Systemleuchten / Wand-, Boden- und Stufenleuchten / SN**
Systemleuchten / Wand-, Boden- und Stufenleuchten / SN
6201

SN 6201 -06 FLD 230V 3K IP65 RAL 7015  - (104362195)

Sicherheitsleuchte SN 6201-06 FLD 230V  RAL 7015

Sicherheitsleuchte mit gerichtetem Licht ohne
Lichtstromanteil
im oberen Halbraum. Robustes trapezförmiges
Leuchtengehäuse für Wandmontage aus pulverbeschichtetem
Aluminiumdruckguss. Hohe Schutzart zur Montage im
Außenbereich. Und optionaler seitlicher
Kabeleinführung.

- Befestigungsart: Wandmontage
- Material: Aluminium-Druckguss pulverbeschichtet
- Abm.: Länge x Breite x Höhe: 264 mm x 183 mm x 83 mm
- Eingangsklemmen: max. 2,5mm² eindrähtig oder max.
1,5mm²
Litze mit Aderendhülse

- Leuchtmittel: auswechselbares 18 x 0,3W LED-Modul
- Lichtfarbe: 3000 K
- Lichtverteilung: Asymmetric Wall
- Lebensdauer: 50.000 h
- Dimmung: im Netzbetrieb logarithmisch in
10%-Schritten

- Überwachungsart: Einzelleuchtenüberwachung mit
detaillierter
Klartext- / Zielortangabe

- Schutzart: IP65
- Schutzklasse: I
- Schlagfestigkeit: IK09
- Nennspannung: 230 V AC/DC +/-10 % 50/60 Hz; DC: 176
V -
264 V
- Stromaufnahme Batteriebetrieb: 35 mA
- Scheinleistung: 9,3 VA
- Einschaltstrom: 6 A / 22 µs
- Zulässiger Temperaturbereich: -15 bis +40 °C
Menge: 3,000 St

*Hinweis*

**08.70 Systemleuchten / Ballwurfsichere und schlagfeste**
Systemleuchten / Ballwurfsichere und schlagfeste
Leuchten / SNP 8030

SNP 8030 FLD 230V RAL 9016  - (101376215)

Rettungszeichenleuchte SNP 8030 FLD 230V  RAL 9016

Einseitige Rettungszeichenleuchten mit
ballwurfsicherem und
schlagfestem Gehäuse aus pulverbeschichtetem Metall.
Homogene Piktogrammausleuchtung durch optimierte
LED-Technik mit einer Leuchtdichte > 500 cd/m².
Leuchten in
flacher Bauform zum Einsatz in Umgebungen mit erhöhten
mechanischen Beanspruchungen und in Sportstätten.

Ballwurfsicherheit geprüft gem. DIN VDE 0710-13.

- Erkennungsweite: 30 m

- Befestigungsart: Wandmontage
- Material: Stahlblech pulverbeschichtet
- Abm.: Länge x Breite x Höhe: 320 mm x 170 mm x 46 mm
- Eingangsklemmen: max. 2,5mm² eindrähtig oder max.
1,5mm²
Litze mit Aderendhülse

- Leuchtmittel: 2 x 1W LED-Modul
- Lichtfarbe: 6500 K
- Lebensdauer: 50.000 h
- Dimmung: im Netzbetrieb logarithmisch in
10%-Schritten

- Überwachungsart: Einzelleuchtenüberwachung mit
detaillierter
Klartext- / Zielortangabe

- Schutzart: IP40
- Schutzklasse: I
- Schlagfestigkeit: IK10
- Nennspannung: 230 V AC/DC +/-10 % 50/60 Hz; DC: 176
V -
264 V
- Stromaufnahme Batteriebetrieb: 17 mA
- Scheinleistung: 5,9 VA
- Einschaltstrom: 6 A / 34 µs
- Zulässiger Temperaturbereich: -15 bis +40 °C
Menge: 15,000 St

*Hinweis*

**08.80 Systemleuchten / Ballwurfsichere und schlagfeste**
Systemleuchten / Ballwurfsichere und schlagfeste
Leuchten / SNP 8030 D

SNP 8030 D FLD 230V RAL 9016  - (101376821)

Rettungszeichenleuchte SNP 8030D FLD 230V  RAL 9016

Zweiseitige Rettungszeichenleuchten mit
ballwurfsicherem und
schlagfestem Gehäuse aus pulverbeschichtetem Metall.
Homogene Piktogrammausleuchtung durch optimierte
LED-Technik mit einer Leuchtdichte > 500 cd/m².
Leuchten in
flacher Bauform zum Einsatz in Umgebungen mit erhöhten
mechanischen Beanspruchungen und in Sportstätten.

- Erkennungsweite: 30 m

- Befestigungsart: Deckenmontage
- Material: Stahlblech pulverbeschichtet
- Eingangsklemmen: max. 2,5mm² eindrähtig oder max.
1,5mm²
Litze mit Aderendhülse

- Leuchtmittel: 4 x 1W LED-Modul
- Lichtfarbe: 6500 K
- Lebensdauer: 50.000 h
- Dimmung: im Netzbetrieb logarithmisch in
10%-Schritten

- Überwachungsart: Einzelleuchtenüberwachung mit
detaillierter
Klartext- / Zielortangabe

- Schutzart: IP40
- Schutzklasse: I
- Schlagfestigkeit: IK10
- Nennspannung: 230 V AC/DC +/-10 % 50/60 Hz; DC: 176
V -
264 V
- Stromaufnahme Batteriebetrieb: 27 mA
- Scheinleistung: 7,0 VA
- Einschaltstrom: 6 A / 34 µs
- Zulässiger Temperaturbereich: -15 bis +40 °C
Menge: 5,000 St

*Hinweis*

**08.90 Systemleuchten / Downlights / SN 8400**
Systemleuchten / Downlights / SN 8400

SN 8400 -12 SLB FLD 230V RD RAL 9016  - (101387228)

Sicherheitsleuchte SN 8400-12 SLB FLD 230V rund RAL
9016

LED-Sicherheitsleuchte mit optimierter Lichtverteilung
zur
Ausleuchtung von Flächen. Gehäuse aus
pulverbeschichtetem
Aluminium zur Deckenaufbaumontage mit optionaler
seitlicher
Kabeleinführung.

Lichtverteilung: Symmetric Low Bay zur Ausleuchtung von
Flächen. Für Lichtpunkthöhen bis: 6,0 m. Maximal 15,5 m
Leuchtenabstand bei flächiger Ausleuchtung mit 1 lx
nach EN
1838 unter Berücksichtigung eines Wartungsfaktors von
0,8.

- Befestigungsart: Deckenmontage
- Material: Aluminium-Druckguss pulverbeschichtet
- Blendenform: rund
- Abm.: Durchmesser: 130 mm, Höhe: 59 mm
- Eingangsklemmen: max. 2,5mm² eindrähtig oder max.
1,5mm²
Litze mit Aderendhülse

- Leuchtmittel: auswechselbares 1 x 3,5W LED-Modul
- Lichtfarbe: 4000 K
- Lichtverteilung: Symmetric Low Bay
- Lebensdauer: 50.000 h
- Dimmung: im Netzbetrieb logarithmisch in
10%-Schritten

- Überwachungsart: Einzelleuchtenüberwachung mit
detaillierter
Klartext- / Zielortangabe

- Schutzart: IP40
- Schutzklasse: I
- Nennspannung: 230 V AC/DC +/-10 % 50/60 Hz; DC: 176
V -
264 V
- Stromaufnahme Batteriebetrieb: 25 mA
- Scheinleistung: 5,8 VA
- Einschaltstrom: 6 A / 22 µs
- Zulässiger Temperaturbereich: -15 bis +40 °C
Menge: 2,000 St

**08.100 CPS FUSION/11kW 1-ph IP20830x800x400 - (102098964)**
CPS FUSION/11kW 1-ph IP20830x800x400

Das Zentralbatteriegerät besteht aus folgenden
Komponenten:
5" TFT-Controller mit moderner, intuitiver
Touchbedienung,
integriertem USB- und Netzwerkanschluss, sowie 4
bestückbaren BUS-Plätzen. Der mikroprozessorgesteuerte
Controller initiiert die automatischen Prüfungen und
speichert
die Ergebnisse auf einem nicht-flüchtigen
Speichermedium.
Eine Hinterlegung von Zielortangaben im Klartext (max.
32
Zeichen) sind für Gerät, Einschub, Stromkreis und
Leuchten
möglich und werden im Fehlerfall zur einfacheren
Störungslokalisierung mit angezeigt.

Durch die im Controller hinterlegten und vom Errichter
selbst
erstellten Zielorte für Einschübe, Stromkreise und
Leuchten
sowie der externen Module (je max. 32 Zeichen) ist
eine genaue
Störungslokalisierung möglich.

Die Programmierung des Controllers und der
angeschlossenen
Leuchten inkl. Vergabe der Zielortbezeichnungen
erfolgt mittels
mitgelieferter PC-Konfigurationssoftware.

Serienmäßig integriertes Relaisinterface zur
potentialfreien
Weiterleitung der drei nach DIN EN 50171 geforderten
Meldungen, sowie zwei optionale, frei programmierbare
Kontakte. Ebenso integrierte 24V-Stromschleife zur
Erkennung
von Netzausfall Unterverteiler der
Allgemeinbeleuchtung und
eine weitere Fernschaltschleife zum Blockieren des
Zentralbatteriesystems für Betriebsruhezeiten. Die
Schleifen
sind zwingend auf Unterbrechung und Kurzschluss zu
überwachen.

20 Stück Endstromkreise mit Nennstrom 1A,
Sicherungswert
1,6A, 2-polig abgesichert. Vom Steuerteil frei
programmierbarer
Schaltungsart je Leuchte zur Versorgung von
Sicherheits- und
Rettungszeichenleuchten sowie dynamischen
Rettungszeichenleuchten und bodennahen dynamischen
Richtungsanzeigen in 230V-Technik. Je Stromkreis
anschlussfertig verdrahtet auf 4mm²
Dreistockinstallationsklemme mit N-Trennklemme.

3. Stück Reserveplatz für Stromkreiseinschubmodule
230V,
beinhaltet die Vorverdrahtung auf 4mm²
Dreistockinstallationsklemme mit N-Trennklemme je
Stromkreis.

Mikroprozessorgesteuerte UD-Ladetechnik zur
normkonformen
Aufladung der Batterien. Standardmäßig
temperaturgeführte
Ladung über den angeschlossen KTY-Messsensor. Optionale
Steuerung über ein Batterieüberwachungssystem mit
Einzelbatterieblockmonitoring zur vorzeitigen Erkennung
defekter Batterieblöcke- (inkl. PC-Auswertesoftware).
Das
BCS-System entspricht der E DIN EN 50171 von 2013 und
protokolliert täglich die geforderten Einzelblockwerte
(Temperatur und Spannung)

3 h Nennbetriebsdauer

1 Stück Ladestufe 3A

1 Stück externes Lichtschalterabfragemodul LSA 8.1 -
230V
zum gemeinsamen Schalten von Sicherheits- und
Allgemeinbeleuchtung mit 8 Eingängen 230V AC und
integrierter busfähigen Dreiphasenüberwachung.

Batterieschrank:
Eingebaut im pulverbeschichtetem Stahlblechschrank RAL
7035
(lichtgrau). Elektronikteil mit großer Schranktür, TFT
Controller
eingebaut in der Tür, feuerhemmend. Kabeleinführung
von oben
durch verschiebbaren Flansch mit Quellgummi,
Türanschlag
links mit Doppelbartschließung, Türanschlag wechselbar
auf
rechts, Schutzart IP20, Schutzklasse I.

Inklusive wartungsfreier OGiV-Blockbatterie 216V für
einen
Batterieentladestrom von min. 6,8A bei einer
Nennbetriebsdauer von 3 h unter Berücksichtigung einer
Alterungsreserve von min. 25% gem. DIN EN 50171.

Systemschrank:
Nennspannung: 230 V ±10 % 50/60 Hz
Abm.: Höhe x Breite x Tiefe: 830 mm x 800 mm x 400 mm
Maximale Gesamtanschlussleistung: 11 kW
Maximale interne Stromkreise: 64
Menge: 1,000 St

**08.110 Lieferung und Montage einer normgerechten Beschilderung für**
Lieferung und Montage einer normgerechten
Beschilderung für
den elektrischen Betriebsraum gemäß  DIN VDE 0105-100
und
EltBauVO-Anforderungen
Lieferung und Montage einer normgerechten
Beschilderung für
den Batterieraum gemäß DIN EN ISO 7010, DIN VDE 0510-2
(Batterieräume) und Arbeitsschutzvorgaben.

 1. Warnschild "Gefährliche Spannung"
 DIN EN IEC 62485-1 (VDE 0510-485-1):2019-01

 2. Warnschild auf explosive Gase

 3. Warnhinweis auf ätzende Stoffe / Elektrolyte

 4. Hinweis "Zutritt nur für befähigte Personen /
Elektrofachkräfte"
Menge: 1,000 St

**08.120 MTB AP Fernmeldetableau**
MTB AP Fernmeldetableau
 (101513530)

Aufputzgehäuse
Abmessungen: D = 90, T = 43 mm
Menge: 1,000 St

**08.130 Prüfbuch**
Prüfbuch
für Not- und Sicherheitsbeleuchtungsanlagen im DIN
A4-Ordner-Format mit Vordrucken für Inbetriebnahme,
Prüfungen, Inspektionen und Wartungen sowie
Informationen
zu den derzeit gültigen deutschen Vorschriften.
Mittels des Einschubs auf dem Ordnerrücken kann dieser
projekt- und anlagenbezogen beschriftet werden.
64 Seiten, 11 Register und Einschubtasche für digitale
Datenträger sind im
Ordner enthalten.
Menge: 1,000 St

**08.140 Stromkreisbezeichnungsschilder, graviert UV beständig**
Stromkreisbezeichnungsschilder, graviert, UV beständig
Abmessungen nach Vorgabe aus der DIN VDE 0100-108
Menge: 85,000 St

**08.150 Zielortprogrammierung je Zielort**
Eingabe der Leuchtenzielorte-Texte in Verbindung mit
der
Einweisung und Grundprogrammierung, nach Vorgabe des
Kunden.
Menge: 85,000 St

**08.160 Grundprogrammierungund Einweisung**
Einweisung des Betriebspersonals und Erstellung eines
Statusberichtes.
Programmierung der Gerätegrundfunktion.
Menge: 1,000 St

**08.170 Übersichtsschaltplan**
STLB-Bau 2025-10 053
Übersichtsschaltplan DIN EN 61082-1 (VDE 0040-1) für
Niederspannungsanlage, gerahmt unter Glas, Ausführung
gemäß Einzelbeschreibung,
Einzelbeschreibungs-Nr
Größe DINA1
.
Menge: 1,000 St

*Hinweis*

**08.180 Installationsltg halogenfrei NHXMH-J 3x2,5RE vorh.Kabelrinne/Kanal E30 Funktionserhalt**
STLB-Bau 2025-10 053
Halogenfreie Installationsleitung DIN VDE 0250-214 (VDE
0250-214) NHXMH-J 3 x 2,5 RE, Cu-Zahl 72, auf vorh.
Kabelrinnen oder in offene Kanäle,
Feuerwiderstandsklasse E
30 DIN 4102-12, mit Funktionserhalt.
Menge: 205,000 m

**08.190 Installationsltg halogenfrei NHXMH-J 3x2,5RE oberhalb Zwischendecke E30 Funktionserhalt**
STLB-Bau 2025-10 053
Halogenfreie Installationsleitung DIN VDE 0250-214 (VDE
0250-214) NHXMH-J 3 x 2,5 RE, Cu-Zahl 72, oberhalb
Zwischendecke, mit Befestigung gemäß bauaufsichtlicher
Zulassung, Feuerwiderstandsklasse E 30 DIN 4102-12, mit
Funktionserhalt.
Menge: 342,000 m

**08.200 Installationsltg halogenfrei NHXMH-J 3x2,5RE Bügelschellen E30 Funktionserhalt**
STLB-Bau 2025-10 053
Halogenfreie Installationsleitung DIN VDE 0250-214 (VDE
0250-214) NHXMH-J 3 x 2,5 RE, Cu-Zahl 72, mit
Bügelschellen
auf vorh. Ankerschienen oder Kabelleiter,
Feuerwiderstandsklasse E 30 DIN 4102-12, mit
Funktionserhalt.
Menge: 118,000 m

**08.210 Installationsltg halogenfrei NHXMH-J 3x2,5RE vorh.Rohr/Unterflurkanal E30 Funktionserhalt**
STLB-Bau 2025-10 053
Halogenfreie Installationsleitung DIN VDE 0250-214 (VDE
0250-214) NHXMH-J 3 x 2,5 RE, Cu-Zahl 72, in vorh.
Rohre/Unterflurkanäle, Feuerwiderstandsklasse E 30 DIN
4102-12, mit Funktionserhalt.
Menge: 58,000 m

### Titel 09 Potentialausgleich

**09.10 Potentialausgleichsschiene Stahl verz 8x1,5-25mm2 40x4mm**
STLB-Bau 2025-10 053
Potentialausgleichsschiene DIN VDE 0618-1 (VDE
0618-1), aus
verzinktem Stahl, mit Anschluss für 8 x 1,5 bis 25
mm2, ein
Flachband bis 40 mm x 4 mm, und Massivrundleiter,
Durchmesser 8 bis 10 mm.
Menge: 1,000 St

**09.20 Installationsltg NYM-J 1x16 vorh.Kabelrinne/Kanal**
STLB-Bau 2025-10 053
Installationsleitung DIN VDE 0250-204 (VDE 0250-204)
NYM-J
1 x 16, Cu-Zahl 154, auf vorh. Kabelrinnen oder in
offene
Kanäle.
Menge: 25,000 m

**09.30 Installationsltg NYM-J 1x16 vorh.Rohr/Unterflurkanal**
STLB-Bau 2025-10 053
Installationsleitung DIN VDE 0250-204 (VDE 0250-204)
NYM-J
1 x 16, Cu-Zahl 154, in vorh. Rohre/Unterflurkanäle.
Menge: 20,000 m

**09.40 Installationsltg NYM-J 1x16 oberhalb Zwischendecke**
STLB-Bau 2025-10 053
Installationsleitung DIN VDE 0250-204 (VDE 0250-204)
NYM-J
1 x 16, Cu-Zahl 154, oberhalb Zwischendecke, mit
Befestigung
gemäß bauaufsichtlicher Zulassung.
Menge: 18,000 m

**09.50 Installationsltg NYM-J 1x16 Bügelschellen**
STLB-Bau 2025-10 053
Installationsleitung DIN VDE 0250-204 (VDE 0250-204)
NYM-J
1 x 16, Cu-Zahl 154, mit Bügelschellen auf vorh.
Ankerschienen
oder Kabelleiter.
Menge: 5,000 m

**09.60 Installationsltg NYM-J 1x6 vorh.Kabelrinne/Kanal**
STLB-Bau 2025-10 053
Installationsleitung DIN VDE 0250-204 (VDE 0250-204)
NYM-J
1 x 6, Cu-Zahl 58, auf vorh. Kabelrinnen oder in
offene Kanäle.
Menge: 25,000 m

**09.70 Installationsltg NYM-J 1x6 oberhalb Zwischendecke**
STLB-Bau 2025-10 053
Installationsleitung DIN VDE 0250-204 (VDE 0250-204)
NYM-J
1 x 6, Cu-Zahl 58, oberhalb Zwischendecke, mit
Befestigung
gemäß bauaufsichtlicher Zulassung.
Menge: 21,000 m

**09.80 Installationsltg NYM-J 1x6 Bügelschellen**
STLB-Bau 2025-10 053
Installationsleitung DIN VDE 0250-204 (VDE 0250-204)
NYM-J
1 x 6, Cu-Zahl 58, mit Bügelschellen auf vorh.
Ankerschienen
oder Kabelleiter.
Menge: 15,000 m

**09.90 NYM 1x6 anschließen Betriebsmittel**
NYM 1 x 6, Cu-Zahl 58, Farbton grün/gelb, anschließen
an
beigestellte Betriebsmittel, einschl.
Verbindungsmittel.
Menge: 12,000 St

### Titel 10 Fahrgerüst

**10.10 Leistungsbeschreibung Fahrbares Gerüst**
Leistungsbeschreibung  Fahrbares Gerüst
Fahrbares Gerüst in Stahlrohr-Kupplungsbauweise gemäß
DIN
4420-3, Lastklasse 3 (2,0 kN/m²).
Technische Angaben:

Gerüstlänge: 4,00 m
Gerüstbreite: 1,50 m
Höhe der obersten Gerüstlage: 9,00 m
Einsatzort: im Gebäude / Halleninnenbereich

Leistungsumfang:

Bereitstellung und Einsatz eines fahrbaren
Arbeitsgerüstes
gemäß oben genannten Spezifikationen
Inklusive An- und Abfahrt
Inklusive Auf- und Abbau des Gerüstes gemäß den
technischen
Regeln für Betriebssicherheit
Gebrauchsüberlassung während der gesamten Montage- bzw.
Bauzeit
Der Hallenboden wird bauseitig geschützt.
Inklusive notwendiger Umbaumaßnahmen in den betroffenen
Hallenteilen, um die Nutzung des Gerüstes
sicherzustellen (z. B.
Anpassungen an Hindernissen, temporäre Demontagen,
Freimachung von Arbeitsbereichen)
Menge: 1,000 St

### Titel 11 Sonstiges

**11.10 Bohrung Wand Mauerwerk Durchm. 28-50mm T 22-30cm**
Bohrung in der Wand aus Mauerwerk, waagerecht,
Bohrdurchmesser über 28 bis 50 mm, Bohrtiefe über 22
bis 30
cm, Bohrstellenhöhe über der Standebene bis 4 m.
Menge: 32,000 St

**11.20 Kernbohrung Stahlbeton Durchm. 100-150mm T 30-35cm nicht schadstoffbelastet v.Hand Stoffe**
STLB-Bau 2025-10 084
Kernbohrung, Untergrundfläche waagerecht, Bohrkern ist
gegen
Absturz zu sichern, aus Stahlbeton, Normalbeton,
Bohrdurchmesser über 100 bis 150 mm, Bohrtiefe über 30
bis
35 cm, nicht schadstoffbelastet,
Abfall ist nicht gefährlich, Zuordnung LAGA Z 0
(uneingeschränkter Einbau), Wichte des Abbruchstoffes
DIN
EN 1991-1-1 24 kN/m3, von Hand/mit handgeführten
Kleingeräten, Ausführung innerhalb des Bauwerks,
aufgenommene Stoffe sammeln, ohne Zerkleinerung, auf
LKW
des AN laden, transportieren, entsorgen, zum Lager
oder zur
Anlage nach Wahl des AN, Abfallschlüssel nach AVV
(Abfallverzeichnis-Verordnung) 170101 Beton,
Vergütung der Entsorgung übernimmt AN.
Menge: 4,000 St

**11.30 Kernbohrung Mauerwerk Durchm. 100-150mm T 30-35cm**
Kernbohrung, Untergrund aus Mauerwerk, Kalksandstein
Bohrdurchmesser über 100 bis 150 mm, Bohrtiefe über 30
bis
35 cm,Ausführung Freihand geführt
Menge: 4,000 St

**11.40 Durchbruch herstellen Mauerwerk 100-150cm2 T 20-25cm**
Durchbruch herstellen Wand Untergrund Mauerwerk,
Querschnitt über 100 bis 150 cm2, Tiefe über 20 bis 25
cm.
Menge: 2,000 St

*Hinweis*
Die nachfolgend aufgeführten Brandschottungen sind wie
folgt
zu dokumentieren:

Alle Schottungen sind fortlaufend zu nummerieren.
Die Nummerierung ist in einer Übersichtsliste zu
erfassen,
welche mindestens folgende Angaben enthält:

Raumnummer
Typ des Schotts

Zusätzlich sind sämtliche Schottungen fotografisch zu
dokumentieren.
Die Lage der Schottungen ist in die Grundrisspläne
einzutragen.
Der hierfür erforderliche Dokumentationsaufwand ist in
den
Einheitspreisen (EP) der Brandschottungen enthalten
und wird
nicht gesondert vergütet.

**11.50 Brandschutzabschottung Leitungsanlagen Dichtungsmasse/Kitt S90 Durchm. bis 50mm Gebäude Wand D 300mm**
STLB-Bau 2025-10 047
Brandschutzabschottung an Kabel-/Leitungsanlagen mit
Dichtungsmasse/Kitt, Feuerwiderstandsklasse S 90 DIN
4102-9, mit allgemeinem bauaufsichtlichen
Prüfzeugnis/allgemeiner bauaufsichtlicher Zulassung,
runder
Durchbruch, Durchmesser bis 50 mm,
Brandverhaltensklasse
DIN EN 13501-1 A1 (nichtbrennbar), im Gebäude, Wand aus
Mauerwerk, Dicke 300 mm.
Menge: 6,000 St

**11.60 Brandschutzabschottung Leitungsanlagen MW-Pl.Schott EI90 0,02-0,05m2 Gebäude Wand D 260mm**
STLB-Bau 2025-10 047
Brandschutzabschottung an Kabel-/Leitungsanlagen als
Mineralwolleplattenschott, Klassifizierung EI 90 DIN EN
13501-2, mit allgemeinem bauaufsichtlichen
Prüfzeugnis/allgemeiner bauaufsichtlicher Zulassung,
Querschnitt über 0,02 bis 0,05 m2, Baustoffklasse DIN
4102-1
A (nichtbrennbar), Schmelzpunkt größer gleich 1000
Grad C, im
Gebäude, Wand aus Stahlbeton, Dicke 260 mm.
Menge: 4,000 St

**11.70 Brandschutzabschottung Leitungsanlagen flexibler Schott EI90 0,02-0,05m2 Gebäude Wand D 260mm**
STLB-Bau 2025-10 047
Brandschutzabschottung an Kabel-/Leitungsanlagen als
flexibles Schott, Klassifizierung EI 90 DIN EN
13501-2, mit
allgemeinem bauaufsichtlichen Prüfzeugnis/allgemeiner
bauaufsichtlicher Zulassung, Querschnitt über 0,02 bis
0,05 m2,
Baustoffklasse DIN 4102-1 A (nichtbrennbar),
Schmelzpunkt
größer gleich 1000 Grad C, im Gebäude, Wand aus
Stahlbeton,
Dicke 260 mm.
Menge: 4,000 St

**11.80 Brandschutzabschottung Leitungsanlagen flexibler Schott EI90 0,05-0,1m2 Gebäude Wand D 260mm**
STLB-Bau 2025-10 047
Brandschutzabschottung an Kabel-/Leitungsanlagen als
flexibles Schott, Klassifizierung EI 90 DIN EN
13501-2, mit
allgemeinem bauaufsichtlichen Prüfzeugnis/allgemeiner
bauaufsichtlicher Zulassung, Querschnitt über 0,05 bis
0,1 m2,
Baustoffklasse DIN 4102-1 A (nichtbrennbar),
Schmelzpunkt
größer gleich 1000 Grad C, im Gebäude, Wand aus
Stahlbeton,
Dicke 260 mm.
Menge: 1,000 St

**11.90 Ausschnitt rund 68mm**
Auschnitt rund in Holzpaneeldecke, Spanplatte in
Deckenkonstruktion
Menge: 24,000 St

**11.100 OWA Decke öffnen, schließen**
OWA Decke Rastermaß 600x600mm bzw. 625x625mm,
Deckenplatten heraus nehmen und geschützt lagern, nach
den
Leitungszugarbeiten wieder einlegen.
Menge: 45,000 St

**11.110 Beistellen Personal Sachverständigenabnahme Sicherheitsbeleuchtung**
STLB-Bau 2025-10 063
Beistellen von Personal für die
Sachverständigenabnahme der
Sicherheitsbeleuchtung, Vergütung des Sachverständigen
durch gesonderten Vertrag.
Menge: 4,000 Std

### Titel 12 Baustellenlöhne

*Hinweis*
Für Stundenlohnarbeiten gelten Nr. 5 und 18 EVM (B)
ZVB/E und EVM (K) ZVB sowie Nr. 12 ZVB (L).

Bezahlt werden nur die auf Anforderung des Auftraggebers tatsächlich geleisteten Stunden ohne Wegezeiten
mit den vereinbarten Stundenverrechnungssätzen
zuzüglich Umsatzsteuer.

In den Stundenverrechnungssätzen für die nachstehenden
Lohn- und Berufsgruppen sind enthalten:

- Lohn- und Gehaltskosten
- Lohn- und Gehaltsnebenkosten
- Sozialkosten einschl. Sozialkassenbeiträgen
- Gemeinkostenanteile und Gewinn

Zuschläge zu den Verrechnungssätzen für vom Auftraggeber angeordnete oder zu vertretende Nacht-, Sonntags-
und Feiertagsarbeit sowie Mehrarbeit (Überstunden)
sind gesondert nachzuweisen; sie werden in Höhe der
tariflichen Vereinbarungen vergütet.

Für Nacht-, Sonntags- und Feiertagsarbeit wird als
Zuschlag nur der Beitrag zur gesetzlichen Unfallversicherung vergütet. Für Mehrarbeit werden
zusätzlich die Sozialkosten vergütet.

Zur Abrechnung der Stundenlohnarbeiten hat der
Auftragnehmer die Erstschrift der bescheinigtne
Stundenlohnzettel der Rechnung beizufügen. Diese müssen
außer den Angaben nach § 15 Nr. 3, VOB Teil B, das
Datum,
die Bezeichnung der Baustelle, die geleisteten Stunden
je
Arbeitskraft und die Art der Leistungen enthalten.

Stundenlohnarbeiten werden durch
Stundenlohnvereinbarungen
beauftragt.

**12.10 Selbständige Monteurstunden**
Selbständige Monteurstunden

für normale Arbeitszeit
Menge: 10,000 Std

**12.20 Monteurstunden**
Monteurstunden

für normale Arbeitszeit
Menge: 10,000 Std

**12.30 Helferstunden**
Helferstunden

für normale Arbeitszeit
Menge: 10,000 Std

**12.40 KNX Servicetechniker**
KNX Servicetechniker
(falls der Nutzer, Anpassungs-, bzw. Änderungen
wünscht)

für normale Arbeitszeit
Menge: 4,000 Std

USt %: 19,00
